# Filtro

- Propiedad del archivo: CYPE Ingenieros S.A.
- Formato: FIEBDC-3/2016
- Programa: Generador de precios de la construcción. CYPE Ingenieros, S.A.
- Fecha: 28/05/2024
- Ámbito geográfico: Panamá
- Divisa: USD
- Costes indirectos: 3 %
- Gastos generales: 13 %
- Beneficio industrial: 6 %
- IVA: 13 %

## I Instalaciones

### IO Contra incendios

#### IOB Sistemas de abastecimiento de agua

**IOB026** Ud Filtro.
Filtro retenedor de residuos de fundición dúctil, con tamiz de acero inoxidable, unión con ranuras, de 12" de diámetro, PN=25 bar.
Incluye: Montaje, conexionado y comprobación de su correcto funcionamiento.
Criterio de medición de proyecto: Número de unidades previstas, según documentación gráfica de Proyecto.
Criterio de medición de obra: Se medirá el número de unidades realmente ejecutadas según especificaciones de Proyecto.

| Código | Ud | Descripción | Rendimiento | Precio | Importe |
|---|---|---|---|---|---|
| mt41svc100r | Ud | Filtro retenedor de residuos de fundición dúctil, con tamiz de acero inoxidable, unión con ranuras, de 12" de diámetro, PN=25 bar. (material) | 1 | 2659.25 | 2659.250 |
| mt41www030 | Ud | Material auxiliar para instalaciones contra incendios. (material) | 1 | 1.95 | 1.950 |
| mo008 | h | Plomero. (mano de obra) | 0.771 | 17.64 | 13.600 |
| mo107 | h | Principiante de plomería. (mano de obra) | 0.771 | 10.99 | 8.473 |
| % | % | Herramientas | 2 % | 2683.273 | 53.665 |
|  |  | Costes directos |  |  | 2736.938 |

## Recursos

**mt41svc100r** Ud Filtro retenedor de residuos de fundición dúctil
Datos técnicos: Coste energético 7850.042 MJ; Emisión de CO2 660.454 kg
Residuos:
- embalaje: re150101 Envases de papel y cartón. (componente de residuo); rendimiento 0.086 kg; Código LER 15 01 01; Masa del elemento 1 kg; Volumen 0.001333 m3
