# Central de detección automática de incendios, convencional

- Propiedad del archivo: CYPE Ingenieros S.A.
- Formato: FIEBDC-3/2016
- Programa: Generador de precios de la construcción. CYPE Ingenieros, S.A.
- Fecha: 28/05/2024
- Ámbito geográfico: Panamá
- Divisa: USD
- Costes indirectos: 3 %
- Gastos generales: 13 %
- Beneficio industrial: 6 %
- IVA: 13 %

## I Instalaciones

### IO Contra incendios

#### IOD Detección y alarma

**IOD001** Ud Central de detección automática de incendios, convencional.
Central de detección automática de incendios, convencional, microprocesada, de 2 zonas de detección, con caja metálica y tapa de ABS, con módulo de alimentación, rectificador de corriente y cargador de batería, panel de control con indicador de alarma y avería, y conmutador de corte de zonas. Incluso baterías.
Incluye: Replanteo. Fijación al paramento. Colocación de las baterías. Montaje, conexionado y comprobación de su correcto funcionamiento.
Criterio de medición de proyecto: Número de unidades previstas, según documentación gráfica de Proyecto.
Criterio de medición de obra: Se medirá el número de unidades realmente ejecutadas según especificaciones de Proyecto.

| Código | Ud | Descripción | Rendimiento | Precio | Importe |
|---|---|---|---|---|---|
| mt41pig025a | Ud | Central de detección automática de incendios, convencional, microprocesada, de 2 zonas de detección, con caja metálica y tapa de ABS, con módulo de alimentación, rectificador de corriente y cargador de batería, panel de control con indicador de alarma y avería, y conmutador de corte de zonas, para el control de un máximo de 32 detectores y pulsadores de alarma, convencionales,. (material) | 1 | 278.44 | 278.440 |
| mt41rte030d | Ud | Batería de 12 V y 7 Ah. (material) | 2 | 33.79 | 67.580 |
| mo006 | h | Instalador de equipos y redes de seguridad. (mano de obra) | 0.547 | 17.64 | 9.649 |
| mo105 | h | Principiante de instalador de equipos y redes de seguridad. (mano de obra) | 0.547 | 10.99 | 6.012 |
| % | % | Herramientas | 2 % | 361.681 | 7.234 |
|  |  | Costes directos |  |  | 368.915 |

## Recursos

**mt41pig025a** Ud Central de detección automática de incendios
Datos técnicos: Coste energético 24.823 MJ; Emisión de CO2 2.510 kg
Residuos:
- embalaje: re150101 Envases de papel y cartón. (componente de residuo); rendimiento 1.786 kg; Código LER 15 01 01; Masa del elemento 1 kg; Volumen 0.001333 m3
