# Protección pasiva contra incendios de conducto metálico de ventilación, con láminas de yeso. Sistema "KNAUF"

- Propiedad del archivo: CYPE Ingenieros S.A.
- Formato: FIEBDC-3/2016
- Programa: Generador de precios de la construcción. CYPE Ingenieros, S.A.
- Fecha: 28/05/2024
- Ámbito geográfico: Panamá
- Divisa: USD
- Costes indirectos: 3 %
- Gastos generales: 13 %
- Beneficio industrial: 6 %
- IVA: 13 %

## I Instalaciones

### IO Contra incendios

#### IOJ Protección pasiva contra incendios: instalaciones

**IOJ213** m² Protección pasiva contra incendios de conducto metálico de ventilación, con láminas de yeso. Sistema "KNAUF".
Sistema de protección pasiva contra incendios de conducto metálico vertical de ventilación, protegido en 3 caras, para garantizar una resistencia al fuego interior de 120 minutos y una resistencia al fuego exterior de 180 minutos, sistema K271.es "KNAUF", mediante recubrimiento con láminas de yeso Fireboard GM-F, fijadas con grapas. Incluso, elementos de fijación, pasta y cinta para el tratamiento de juntas.
Incluye: Replanteo. Corte y ajuste de las placas. Montaje y fijación de las placas, formando el recubrimiento del conducto. Tratamiento de juntas.
Criterio de medición de proyecto: Superficie medida según documentación gráfica de Proyecto.
Criterio de medición de obra: Se medirá la superficie realmente ejecutada según especificaciones de Proyecto.

| Código | Ud | Descripción | Rendimiento | Precio | Importe |
|---|---|---|---|---|---|
| mt12psg200e | m | Perfil angular 30x30x0,7 mm, de acero galvanizado. (material) | 0.2 | 1.59 | 0.318 |
| mt12ptk030 | Ud | Fijación "KNAUF" para concreto. (material) | 0.2 | 0.45 | 0.090 |
| mt12pmk010c | m² | Lámina de yeso reforzada con tejido de fibra GM-F / 1200 / 2600 / 25 / con los bordes longitudinales cuadrados, especial Fireboard GM-F "KNAUF" con alma de yeso y caras revestidas con una lámina de fibra de vidrio; Euroclase A1 de reacción al fuego. (material) | 2.255 | 31.52 | 71.078 |
| mt12ptk010cf | Ud | Tornillo autoperforante TN "KNAUF" 3,5x45. (material) | 0.2 | 0.02 | 0.004 |
| mt12ptk010ch | Ud | Tornillo autoperforante TN "KNAUF" 4,2x70. (material) | 0.2 | 0.05 | 0.010 |
| mt12psg115a | Ud | Grapa para fijación de placas, según DIN 18182. (material) | 12 | 0.29 | 3.480 |
| mt12pmk012a | kg | Pasta de juntas Fireboard Spachtel "KNAUF", de fraguado normal (45 minutos), rango de temperatura de trabajo de 10 a 35°C, Euroclase A1 de reacción al fuego, para aplicación manual con cinta de juntas. (material) | 0.1 | 1.07 | 0.107 |
| mt12pmk013 | m | Cinta de juntas Fireboard "KNAUF". (material) | 0.4 | 0.07 | 0.028 |
| mo053 | h | Montador de prefabricados interiores. (mano de obra) | 0.659 | 17.64 | 11.625 |
| mo100 | h | Principiante de montador de prefabricados interiores. (mano de obra) | 0.659 | 11.01 | 7.256 |
| % | % | Herramientas | 2 % | 93.996 | 1.880 |
|  |  | Costes directos |  |  | 95.876 |

Residuos:
- colocación: mt12psg200e Perfil angular 30x30x0,7 mm, de acero galvanizado; factor de residuo 0.0188
- colocación: mt12pmk010c; factor de residuo 0.00968785
- colocación: mt12ptk010cf Tornillo autoperforante TN "KNAUF" 3,5x45; factor de residuo 0.00521739
- colocación: mt12ptk010ch Tornillo autoperforante TN "KNAUF" 4,2x70; factor de residuo 0.00515152
- colocación: mt12pmk012a; factor de residuo 0.03
- colocación: mt12pmk013 Cinta de juntas Fireboard "KNAUF"; factor de residuo 0.044

## Recursos

**mt12psg200e** m Perfil angular 30x30x0,7 mm, de acero galvanizado
Datos técnicos: Coste energético 37.607 MJ; Emisión de CO2 1.158 kg; Código LER 17 04 05; Masa del elemento 0.28 kg; Volumen 0.000133 m3
Residuos:
- embalaje: re170203 Plástico. (componente de residuo); rendimiento 0.005 kg; Código LER 17 02 03; Masa del elemento 1 kg; Volumen 0.001667 m3

**mt12pmk010c** m² Lámina de yeso reforzada con tejido de fibra GM-F / 1200 / 2600 / 25 / con los bordes longitudinales cuadrados
Datos técnicos: Coste energético 526.244 MJ; Emisión de CO2 7.852 kg; Código LER 17 08 02; Masa del elemento 20 kg; Volumen 0.02 m3
Residuos:
- embalaje: re170203 Plástico; rendimiento 0.011 kg

**mt12ptk010cf** Ud Tornillo autoperforante TN "KNAUF" 3,5x45
Datos técnicos: Coste energético 0.023 MJ; Emisión de CO2 0.002 kg; Código LER 17 04 05; Masa del elemento 0.0023 kg; Volumen 0.000001 m3
Residuos:
- embalaje: re150101 Envases de papel y cartón. (componente de residuo); rendimiento 0.001 kg; Código LER 15 01 01; Masa del elemento 1 kg; Volumen 0.001333 m3

**mt12ptk010ch** Ud Tornillo autoperforante TN "KNAUF" 4,2x70
Datos técnicos: Coste energético 0.033 MJ; Emisión de CO2 0.003 kg; Código LER 17 04 05; Masa del elemento 0.0033 kg; Volumen 0.000002 m3
Residuos:
- embalaje: re150101 Envases de papel y cartón; rendimiento 0.001 kg

**mt12pmk012a** kg Pasta de juntas Fireboard Spachtel "KNAUF"
Datos técnicos: Coste energético 12.798 MJ; Emisión de CO2 0.436 kg; Código LER 17 08 02; Masa del elemento 1 kg; Volumen 0.001 m3
Residuos:
- embalaje: re170203 Plástico; rendimiento 0.02 kg

**mt12pmk013** m Cinta de juntas Fireboard "KNAUF"
Datos técnicos: Coste energético 20.508 MJ; Emisión de CO2 0.460 kg; Código LER 17 02 03; Masa del elemento 0.11 kg; Volumen 0.000183 m3
Residuos:
- embalaje: re170201 Madera. (componente de residuo); rendimiento 0.04 kg; Código LER 17 02 01; Masa del elemento 1 kg; Volumen 0.000909 m3
