# Protección pasiva contra incendios de conductos metálicos de ventilación y extracción de humos, con lanas minerales

- Propiedad del archivo: CYPE Ingenieros S.A.
- Formato: FIEBDC-3/2016
- Programa: Generador de precios de la construcción. CYPE Ingenieros, S.A.
- Fecha: 28/05/2024
- Ámbito geográfico: Panamá
- Divisa: USD
- Costes indirectos: 3 %
- Gastos generales: 13 %
- Beneficio industrial: 6 %
- IVA: 13 %

## I Instalaciones

### IO Contra incendios

#### IOJ Protección pasiva contra incendios: instalaciones

**IOJ200** m² Protección pasiva contra incendios de conductos metálicos de ventilación y extracción de humos, con lanas minerales.
Sistema de protección pasiva contra incendios de conducto metálico vertical de sección rectangular para garantizar la resistencia al fuego EI 15, mediante el recubrimiento con paneles de lana mineral, de 60 mm de espesor, conductividad térmica 0,031 W/(mK). Incluso pernos electrosoldados para la fijación de los paneles a la superficie metálica, tornillos helicoidales de acero inoxidable, de 80 mm de longitud, para la unión de juntas longitudinales entre paneles aislantes, pasta intumescente en base acuosa para el sellado ignífugo de paso de conductos metálicos entre sectores de incendio, adhesivo incombustible e inorgánico, a base de silicato de sodio alcalino, para el sellado ignífugo del encuentro entre la lana mineral y el paramento, y perfiles en L, de acero galvanizado, de 30 mm para el refuerzo del encuentro entre la lana mineral y el paramento.
Incluye: Corte y ajuste de los paneles. Fijación de los paneles a la superficie metálica. Resolución de juntas longitudinales entre paneles aislantes. Sellado de paso de conductos metálicos entre sectores de incendio. Sellado del encuentro entre la lana mineral y el paramento. Colocación de los perfiles de refuerzo.
Criterio de medición de proyecto: Superficie medida según documentación gráfica de Proyecto.
Criterio de medición de obra: Se medirá la superficie realmente ejecutada según especificaciones de Proyecto.

| Código | Ud | Descripción | Rendimiento | Precio | Importe |
|---|---|---|---|---|---|
| mt42coi120k | m² | Panel de lana mineral, de 60 mm de espesor, conductividad térmica 0,031 W/(mK), Euroclase A1 de reacción al fuego, para la protección contra incendios de conductos metálicos rectangulares. (material) | 1.1 | 64.47 | 70.917 |
| mt12psg160d | m | Perfil en L, de acero galvanizado, de 30 mm. (material) | 0.67 | 1.2 | 0.804 |
| mt42coi036a | Ud | Cartucho de 310 ml de pasta intumescente en base acuosa, color blanco, con pH neutro y sin disolventes, para sellado ignífugo de paso de conductos metálicos entre sectores de incendio. (material) | 0.02 | 47.92 | 0.958 |
| mt42coi035a | kg | Adhesivo incombustible e inorgánico, a base de silicato de sodio alcalino, de fraguado lento, para sellado ignífugo del encuentro entre la lana mineral y el paramento. (material) | 0.05 | 12.2 | 0.610 |
| mt42coi037a | Ud | Pernos electrosoldables, de 40 mm de longitud, para fijación del panel a la superficie metálica. (material) | 18 | 0.2 | 3.600 |
| mt42coi038b | Ud | Tornillo helicoidal de acero inoxidable, de 80 mm de longitud, para la unión de juntas longitudinales entre paneles aislantes. (material) | 4 | 0.32 | 1.280 |
| mo054 | h | Montador de aislamientos. (mano de obra) | 0.441 | 17.64 | 7.779 |
| mo101 | h | Principiante de montador de aislamientos. (mano de obra) | 0.441 | 11.01 | 4.855 |
| % | % | Herramientas | 2 % | 90.803 | 1.816 |
|  |  | Costes directos |  |  | 92.619 |

Residuos:
- colocación: mt42coi120k; factor de residuo 0.03
- colocación: mt12psg160d Perfil en L, de acero galvanizado, de 30 mm; factor de residuo 0.0188
- colocación: mt42coi036a; factor de residuo 0.0275
- colocación: mt42coi038b; factor de residuo 0.0045098

## Recursos

**mt42coi120k** m² Panel de lana mineral
Datos técnicos: Coste energético 91.230 MJ; Emisión de CO2 4.604 kg; Código LER 17 06 04; Masa del elemento 2.4 kg; Volumen 0.004 m3
Residuos:
- embalaje: re170203 Plástico. (componente de residuo); rendimiento 0.034 kg; Código LER 17 02 03; Masa del elemento 1 kg; Volumen 0.001667 m3

**mt12psg160d** m Perfil en L, de acero galvanizado, de 30 mm
Datos técnicos: Coste energético 46.887 MJ; Emisión de CO2 1.442 kg; Código LER 17 04 05; Masa del elemento 0.35 kg; Volumen 0.000167 m3
Residuos:
- embalaje: re170203 Plástico; rendimiento 0.005 kg

**mt42coi036a** Ud Cartucho de 310 ml de pasta intumescente en base acuosa
Datos técnicos: Coste energético 46.874 MJ; Emisión de CO2 2.038 kg; Código LER 17 09 04; Masa del elemento 0.496 kg; Volumen 0.000331 m3
Residuos:
- embalaje: re170203 Plástico; rendimiento 0.2 kg

**mt42coi038b** Ud Tornillo helicoidal de acero inoxidable
Datos técnicos: Coste energético 0.739 MJ; Emisión de CO2 0.109 kg; Código LER 17 04 05; Masa del elemento 0.0153 kg; Volumen 0.000007 m3
Residuos:
- embalaje: re150101 Envases de papel y cartón. (componente de residuo); rendimiento 0.001 kg; Código LER 15 01 01; Masa del elemento 1 kg; Volumen 0.001333 m3
