# Puesto de control de red de rociadores

- Propiedad del archivo: CYPE Ingenieros S.A.
- Formato: FIEBDC-3/2016
- Programa: Generador de precios de la construcción. CYPE Ingenieros, S.A.
- Fecha: 28/05/2024
- Ámbito geográfico: Panamá
- Divisa: USD
- Costes indirectos: 3 %
- Gastos generales: 13 %
- Beneficio industrial: 6 %
- IVA: 13 %

## I Instalaciones

### IO Contra incendios

#### IOT Sistemas de extinción fijos

**IOT010** Ud Puesto de control de red de rociadores.
Puesto de control de rociadores con actuación neumática, de 4" DN 100 mm de diámetro, unión brida y brida, formado por válvula de diluvio y trim tipo F de acero galvanizado con válvula de retención, para sistema de riesgo especial con acción previa de doble enclavamiento. Incluso válvula de compuerta de husillo ascendente y cierre elástico, compresor monofásico de 247 l/min de caudal y tanque de 50 litros de capacidad, alarma hidráulica con motor de agua y gong, accesorios y piezas especiales para conexión a la red de distribución de agua.
Incluye: Replanteo. Montaje, conexionado y comprobación de su correcto funcionamiento.
Criterio de medición de proyecto: Número de unidades previstas, según documentación gráfica de Proyecto.
Criterio de medición de obra: Se medirá el número de unidades realmente ejecutadas según especificaciones de Proyecto.

| Código | Ud | Descripción | Rendimiento | Precio | Importe |
|---|---|---|---|---|---|
| mt41pcr040h | Ud | Puesto de control de rociadores con actuación neumática, de 4" DN 100 mm de diámetro, unión brida y brida, formado por válvula de diluvio y trim tipo F de acero galvanizado con válvula de retención. (material) | 1 | 7386.51 | 7386.510 |
| mt41svc010c | Ud | Válvula de compuerta de husillo ascendente y cierre elástico, unión con bridas, de 4" de diámetro, PN=10 bar, formada por cuerpo, disco en cuña y volante de fundición dúctil y husillo de acero inoxidable. (material) | 1 | 531.45 | 531.450 |
| mt41pcr041a | Ud | Accesorios para el mantenimiento del aire, para compresor. (material) | 1 | 703.48 | 703.480 |
| mt41pcr024f | Ud | Compresor de correa con asa y ruedas, de 865x370x690 mm, 247 l/min de caudal, tanque de 50 litros de capacidad, 10 bar de presión máxima, 1,5 kW de potencia, para alimentación monofásica a 230 V y 50 Hz de frecuencia. (material) | 1 | 1523.36 | 1523.360 |
| mt41pcr100a | Ud | Alarma hidráulica, con motor de agua y gong de aleación de aluminio. (material) | 1 | 488.85 | 488.850 |
| mt41pcr300h | Ud | Accesorios y piezas especiales para conexión de puesto de control de rociadores a red de distribución de agua. (material) | 1 | 51.69 | 51.690 |
| mo008 | h | Plomero. (mano de obra) | 32.813 | 17.64 | 578.821 |
| mo107 | h | Principiante de plomería. (mano de obra) | 32.813 | 10.99 | 360.615 |
| % | % | Herramientas | 2 % | 11624.776 | 232.496 |
|  |  | Costes directos |  |  | 11857.272 |

## Recursos

**mt41svc010c** Ud Válvula de compuerta de husillo ascendente y cierre elástico
Datos técnicos: Coste energético 671.318 MJ; Emisión de CO2 56.544 kg
Residuos:
- embalaje: re150101 Envases de papel y cartón. (componente de residuo); rendimiento 0.086 kg; Código LER 15 01 01; Masa del elemento 1 kg; Volumen 0.001333 m3
