# Sombrerete

- Propiedad del archivo: CYPE Ingenieros S.A.
- Formato: FIEBDC-3/2016
- Programa: Generador de precios de la construcción. CYPE Ingenieros, S.A.
- Fecha: 28/05/2024
- Ámbito geográfico: Panamá
- Divisa: USD
- Costes indirectos: 3 %
- Gastos generales: 13 %
- Beneficio industrial: 6 %
- IVA: 13 %

## I Instalaciones

### IV Ventilación

#### IVN Ventilación natural

**IVN040** Ud Sombrerete.
Sombrerete de ABS, para conducto de salida de 125 mm de diámetro exterior, acabado liso, color marrón, con malla de protección, babero de plomo de 500x500 mm y cuello de conexión a conducto con junta.
Incluye: Replanteo. Colocación.
Criterio de medición de proyecto: Número de unidades previstas, según documentación gráfica de Proyecto.
Criterio de medición de obra: Se medirá el número de unidades realmente ejecutadas según especificaciones de Proyecto.

| Código | Ud | Descripción | Rendimiento | Precio | Importe |
|---|---|---|---|---|---|
| mt42cvc120b | Ud | Sombrerete de ABS, para conducto de salida de 125 mm de diámetro exterior, acabado liso, color marrón, con malla de protección, babero de plomo de 500x500 mm y cuello de conexión a conducto con junta. (material) | 1 | 94.57 | 94.570 |
| mo020 | h | Albañil especializado en mampostería. (mano de obra) | 0.165 | 17.17 | 2.833 |
| mo112 | h | Ayudante de albañilería. (mano de obra) | 0.083 | 10.77 | 0.894 |
| % | % | Herramientas | 2 % | 98.297 | 1.966 |
|  |  | Costes directos |  |  | 100.263 |

## Recursos

**mt42cvc120b** Ud Sombrerete de ABS
Datos técnicos: Coste energético 0.133 MJ; Emisión de CO2 0.210 kg
Residuos:
- embalaje: re150101 Envases de papel y cartón. (componente de residuo); rendimiento 0.247 kg; Código LER 15 01 01; Masa del elemento 1 kg; Volumen 0.001333 m3
