# Sombrerete

- Propiedad del archivo: CYPE Ingenieros S.A.
- Formato: FIEBDC-3/2016
- Programa: Generador de precios de la construcción. CYPE Ingenieros, S.A.
- Fecha: 28/05/2024
- Ámbito geográfico: Panamá
- Divisa: USD
- Costes indirectos: 3 %
- Gastos generales: 13 %
- Beneficio industrial: 6 %
- IVA: 13 %

## I Instalaciones

### IV Ventilación

#### IVN Ventilación natural

**IVN040** Ud Sombrerete.
Sombrerete contra la lluvia de lámina galvanizada, para conducto de salida de 500 mm de diámetro exterior en cubierta inclinada con cobertura de pizarra, acabado liso, con malla de protección contra la entrada de hojas y pájaros, babero de plomo y cuello de conexión a conducto.
Incluye: Replanteo. Colocación.
Criterio de medición de proyecto: Número de unidades previstas, según documentación gráfica de Proyecto.
Criterio de medición de obra: Se medirá el número de unidades realmente ejecutadas según especificaciones de Proyecto.

| Código | Ud | Descripción | Rendimiento | Precio | Importe |
|---|---|---|---|---|---|
| mt42svs270su | Ud | Sombrerete contra la lluvia de lámina galvanizada, para conducto de salida de 500 mm de diámetro exterior en cubierta inclinada con cobertura de pizarra, acabado liso, con malla de protección contra la entrada de hojas y pájaros, babero de plomo y cuello de conexión a conducto. (material) | 1 | 1256.16 | 1256.160 |
| mo020 | h | Albañil especializado en mampostería. (mano de obra) | 0.253 | 17.17 | 4.344 |
| mo112 | h | Ayudante de albañilería. (mano de obra) | 0.127 | 10.77 | 1.368 |
| % | % | Herramientas | 2 % | 1261.872 | 25.237 |
|  |  | Costes directos |  |  | 1287.109 |

## Recursos

**mt42svs270su** Ud Sombrerete contra la lluvia de lámina galvanizada
Datos técnicos: Coste energético 854.255 MJ; Emisión de CO2 88.386 kg
Residuos:
- embalaje: re150101 Envases de papel y cartón. (componente de residuo); rendimiento 1.584 kg; Código LER 15 01 01; Masa del elemento 1 kg; Volumen 0.001333 m3
