# Conducto de polietileno expandido

- Propiedad del archivo: CYPE Ingenieros S.A.
- Formato: FIEBDC-3/2016
- Programa: Generador de precios de la construcción. CYPE Ingenieros, S.A.
- Fecha: 28/05/2024
- Ámbito geográfico: Panamá
- Divisa: USD
- Costes indirectos: 3 %
- Gastos generales: 13 %
- Beneficio industrial: 6 %
- IVA: 13 %

## I Instalaciones

### IV Ventilación

#### IVV Conductos de admisión y extracción para ventilación

**IVV050** m Conducto de polietileno expandido.
Conducto de ventilación, formado por tubo de polietileno expandido de 16 mm de espesor, de 125 mm de diámetro interior, color gris, de 30 kg/m³ de densidad, temperatura de trabajo entre -30°C y 60°C, suministrado en tramos de 2 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42cei410a | Ud | Material auxiliar para montaje y sujeción a la obra de los conductos de polietileno expandido de 16 mm de espesor, de 125 mm de diámetro interior. (material) | 1 | 1.46 | 1.460 |
| mt42cei010bc | m | Tubo de polietileno expandido de 16 mm de espesor, de 125 mm de diámetro interior, color gris, de 30 kg/m³ de densidad, temperatura de trabajo entre -30°C y 60°C, suministrado en tramos de 2 m, con el precio incrementado el 10% en concepto de accesorios y piezas especiales. (material) | 1 | 32.07 | 32.070 |
| mo011 | h | Montador. (mano de obra) | 0.216 | 17.64 | 3.810 |
| mo080 | h | Principiante de montador. (mano de obra) | 0.108 | 11.01 | 1.189 |
| % | % | Herramientas | 2 % | 38.529 | 0.771 |
|  |  | Costes directos |  |  | 39.300 |
