# Conducto de poliestireno expandido

- Propiedad del archivo: CYPE Ingenieros S.A.
- Formato: FIEBDC-3/2016
- Programa: Generador de precios de la construcción. CYPE Ingenieros, S.A.
- Fecha: 28/05/2024
- Ámbito geográfico: Panamá
- Divisa: USD
- Costes indirectos: 3 %
- Gastos generales: 13 %
- Beneficio industrial: 6 %
- IVA: 13 %

## I Instalaciones

### IV Ventilación

#### IVV Conductos de admisión y extracción para ventilación

**IVV070** m Conducto de poliestireno expandido.
Conducto de ventilación, formado por tubo circular rígido liso de poliestireno expandido, adecuado para extracción e impulsión de aire al exterior, de 160 mm de diámetro interior, color gris, con pieza de conexión. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42dai982a | Ud | Material auxiliar para montaje y sujeción a la obra de los conductos circulares rígidos lisos de poliestireno expandido de 160 mm de diámetro interior. (material) | 1 | 2.09 | 2.090 |
| mt42dai981c | m | Tubo circular rígido liso de poliestireno expandido, adecuado para extracción e impulsión de aire al exterior, de 160 mm de diámetro interior, color gris, con pieza de conexión, con el precio incrementado el 10% en concepto de accesorios y piezas especiales. (material) | 1 | 91.97 | 91.970 |
| mo011 | h | Montador. (mano de obra) | 0.223 | 17.64 | 3.934 |
| mo080 | h | Principiante de montador. (mano de obra) | 0.112 | 11.01 | 1.233 |
| % | % | Herramientas | 2 % | 99.227 | 1.985 |
|  |  | Costes directos |  |  | 101.212 |
