# Conducto semirrígido de doble pared de lámina de aluminio con aislamiento

- Propiedad del archivo: CYPE Ingenieros S.A.
- Formato: FIEBDC-3/2016
- Programa: Generador de precios de la construcción. CYPE Ingenieros, S.A.
- Fecha: 28/05/2024
- Ámbito geográfico: Panamá
- Divisa: USD
- Costes indirectos: 3 %
- Gastos generales: 13 %
- Beneficio industrial: 6 %
- IVA: 13 %

## I Instalaciones

### IV Ventilación

#### IVV Conductos de admisión y extracción para ventilación

**IVV250** m Conducto semirrígido de doble pared de lámina de aluminio con aislamiento.
Conducto de ventilación, formado por tubo semirrígido de doble pared con aislamiento, compuesto por pared interior de lámina perforada de aluminio de 125 mm de diámetro, pared exterior de lámina de aluminio y aislamiento entre paredes mediante colchón aislante de lana de vidrio, temperatura máxima de trabajo 300°C, suministrado en tramos de 2 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42cai410a | Ud | Material auxiliar para montaje y sujeción a la obra de los conductos semirrígidos de doble pared de lámina de aluminio con aislamiento, de 125 mm de diámetro interior. (material) | 1 | 1.2 | 1.200 |
| mt42cai010aac | m | Tubo semirrígido de doble pared con aislamiento, compuesto por pared interior de lámina perforada de aluminio de 125 mm de diámetro, pared exterior de lámina de aluminio y aislamiento entre paredes mediante colchón aislante de lana de vidrio, temperatura máxima de trabajo 300°C, suministrado en tramos de 2 m, con el precio incrementado el 10% en concepto de accesorios y piezas especiales. (material) | 1 | 26.3 | 26.300 |
| mo011 | h | Montador. (mano de obra) | 0.216 | 17.64 | 3.810 |
| mo080 | h | Principiante de montador. (mano de obra) | 0.108 | 11.01 | 1.189 |
| % | % | Herramientas | 2 % | 32.499 | 0.650 |
|  |  | Costes directos |  |  | 33.149 |
