# Conducto flexible de aluminio/poliéster

- Propiedad del archivo: CYPE Ingenieros S.A.
- Formato: FIEBDC-3/2016
- Programa: Generador de precios de la construcción. CYPE Ingenieros, S.A.
- Fecha: 28/05/2024
- Ámbito geográfico: Panamá
- Divisa: USD
- Costes indirectos: 3 %
- Gastos generales: 13 %
- Beneficio industrial: 6 %
- IVA: 13 %

## I Instalaciones

### IV Ventilación

#### IVV Conductos de admisión y extracción para ventilación

**IVV310** m Conducto flexible de aluminio/poliéster.
Conducto de ventilación, formado por tubo flexible de aluminio, poliéster y cable de acero en espiral, de 80 mm de diámetro. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42sfa420a | Ud | Material auxiliar para montaje y sujeción a la obra de los conductos flexibles de aluminio/poliéster, de 80 mm de diámetro. (material) | 1 | 0.49 | 0.490 |
| mt42sfa020ac | m | Tubo flexible de aluminio, poliéster y cable de acero en espiral, de 80 mm de diámetro, con el precio incrementado el 10% en concepto de accesorios y piezas especiales. (material) | 1 | 10.69 | 10.690 |
| mo011 | h | Montador. (mano de obra) | 0.085 | 17.64 | 1.499 |
| mo080 | h | Principiante de montador. (mano de obra) | 0.042 | 11.01 | 0.462 |
| % | % | Herramientas | 2 % | 13.141 | 0.263 |
|  |  | Costes directos |  |  | 13.404 |
