# Tubo de acero negro

- Propiedad del archivo: CYPE Ingenieros S.A.
- Formato: FIEBDC-3/2016
- Programa: Generador de precios de la construcción. CYPE Ingenieros, S.A.
- Fecha: 28/05/2024
- Ámbito geográfico: Panamá
- Divisa: USD
- Costes indirectos: 3 %
- Gastos generales: 13 %
- Beneficio industrial: 6 %
- IVA: 13 %

## I Instalaciones

### IW Soportes, tubos y accesorios para fluidos

#### IWA De acero

**IWA005** m Tubo de acero negro.
Tubo de acero negro, con soldadura longitudinal por resistencia eléctrica, serie M, de 1" DN 25 mm de diámetro y 3,2 mm de espesor, unión roscada.
Criterio de valoración económica: El precio no incluye el soporte ni los accesorios.
Incluye: Replanteo. Colocación.
Criterio de medición de proyecto: Longitud medida según documentación gráfica de Proyecto.
Criterio de medición de obra: Se medirá la longitud realmente ejecutada según especificaciones de Proyecto.

| Código | Ud | Descripción | Rendimiento | Precio | Importe |
|---|---|---|---|---|---|
| mt08tan010da | m | Tubo de acero negro, con soldadura longitudinal por resistencia eléctrica, serie M, de 1" DN 25 mm de diámetro y 3,2 mm de espesor. (material) | 1 | 7.22 | 7.220 |
| mo008 | h | Plomero. (mano de obra) | 0.048 | 17.64 | 0.847 |
| mo107 | h | Principiante de plomería. (mano de obra) | 0.048 | 10.99 | 0.528 |
| % | % | Herramientas | 2 % | 8.595 | 0.172 |
|  |  | Costes directos |  |  | 8.767 |

Residuos:
- colocación: mt08tan010da; factor de residuo 0.035

## Recursos

**mt08tan010da** m Tubo de acero negro
Datos técnicos: Coste energético 25.475 MJ; Emisión de CO2 1.223 kg; Código LER 17 04 05; Masa del elemento 2.41 kg; Volumen 0.001148 m3
Residuos:
- embalaje: re170201 Madera. (componente de residuo); rendimiento 0.011 kg; Código LER 17 02 01; Masa del elemento 1 kg; Volumen 0.000909 m3
- embalaje: re170203 Plástico. (componente de residuo); rendimiento 0.003 kg; Código LER 17 02 03; Masa del elemento 1 kg; Volumen 0.001667 m3
