# Puerta seccional para estacionamiento privado, de madera

- Propiedad del archivo: CYPE Ingenieros S.A.
- Formato: FIEBDC-3/2016
- Programa: Generador de precios de la construcción. CYPE Ingenieros, S.A.
- Fecha: 28/05/2024
- Ámbito geográfico: Panamá
- Divisa: USD
- Costes indirectos: 3 %
- Gastos generales: 13 %
- Beneficio industrial: 6 %
- IVA: 13 %

## L Puertas, ventanas, closets, cerrajería, vidrios y protecciones solares

### LG Puertas de estacionamiento privado

#### LGM De madera

**LGM030** Ud Puerta seccional para estacionamiento privado, de madera.
Puerta seccional para estacionamiento privado, formada por panel con cuarterones de madera maciza, 350x210 cm, con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs020s | Ud | Puerta seccional para estacionamiento privado, formada por panel con cuarterones de madera maciza, 350x210 cm, cajón recogedor forrado, torno, muelles de torsión, poleas, guías, accesorios y cerradura central con llave de seguridad. (material) | 1 | 3150.31 | 3150.310 |
| mo020 | h | Albañil especializado en mampostería. (mano de obra) | 0.826 | 17.17 | 14.182 |
| mo113 | h | Peón de albañilería. (mano de obra) | 0.826 | 10.59 | 8.747 |
| mo018 | h | Cerrajero. (mano de obra) | 1.928 | 17.39 | 33.528 |
| mo059 | h | Principiante de cerrajero. (mano de obra) | 1.928 | 11.03 | 21.266 |
| % | % | Herramientas | 2 % | 3228.033 | 64.561 |
|  |  | Costes directos |  |  | 3292.594 |

## Recursos

**mt26pgs020s** Ud Puerta seccional para estacionamiento privado
Datos técnicos: Coste energético 37.090 MJ; Emisión de CO2 1.767 kg
Residuos:
- embalaje: re170203 Plástico. (componente de residuo); rendimiento 0.244 kg; Código LER 17 02 03; Masa del elemento 1 kg; Volumen 0.001667 m3
- embalaje: re170604 Materiales de aislamiento distintos de los especificados en los códigos 17 06 01 y 17 06 03. (componente de residuo); rendimiento 0.254 kg; Código LER 17 06 04; Masa del elemento 1 kg; Volumen 0.001667 m3
