# Puerta proyectable para estacionamiento privado, de paneles sándwich aislantes de acero galvanizado

- Propiedad del archivo: CYPE Ingenieros S.A.
- Formato: FIEBDC-3/2016
- Programa: Generador de precios de la construcción. CYPE Ingenieros, S.A.
- Fecha: 28/05/2024
- Ámbito geográfico: Panamá
- Divisa: USD
- Costes indirectos: 3 %
- Gastos generales: 13 %
- Beneficio industrial: 6 %
- IVA: 13 %

## L Puertas, ventanas, closets, cerrajería, vidrios y protecciones solares

### LG Puertas de estacionamiento privado

#### LGS De paneles sándwich aislantes metálicos

**LGS010** Ud Puerta proyectable para estacionamiento privado, de paneles sándwich aislantes de acero galvanizado.
Puerta proyectable de dos hojas para estacionamiento privado, formada por panel sándwich de acero galvanizado con núcleo aislante de espuma de poliuretano, de textura acanalada, 400x250 cm, con acabado prelacado de color blanco, con marco y bastidor de perfiles de acero laminado en frío, soldados entre sí y garras para recibido a obra, con apertura automática. Incluso material de conexionado eléctrico y equipo de automatismo recibido a obra para apertura y cierre automático de puerta.
Incluye: Colocación y montaje del poste de fijación. Instalación de la puerta de estacionamiento privado. Montaje del sistema de apertura. Montaje del sistema de accionamiento. Conexionado eléctrico. Repaso y engrase de mecanismos. Puesta en marcha.
Criterio de medición de proyecto: Número de unidades previstas, según documentación gráfica de Proyecto.
Criterio de medición de obra: Se medirá el número de unidades realmente ejecutadas según especificaciones de Proyecto.

| Código | Ud | Descripción | Rendimiento | Precio | Importe |
|---|---|---|---|---|---|
| mt26pga020co | Ud | Puerta proyectable de dos hojas para estacionamiento privado, formada por panel sándwich de acero galvanizado con núcleo aislante de espuma de poliuretano, de textura acanalada, 400x250 cm, con acabado prelacado de color blanco, con marco y bastidor de perfiles de acero laminado en frío, soldados entre sí y garras para recibido a obra, poste de acero cincado para agarre o fijación a obra, cerradura y tirador a dos caras. (material) | 1 | 3996.81 | 3996.810 |
| mt26egm010bj | Ud | Equipo de motorización para apertura y cierre automático, para puerta de estacionamiento privado proyectable de dos hojas. (material) | 1 | 1254.1 | 1254.100 |
| mt26egm012 | Ud | Accesorios (cerradura, pulsador, emisor, receptor y fotocélula) para automatización de puerta de estacionamiento privado. (material) | 1 | 425 | 425.000 |
| mo020 | h | Albañil especializado en mampostería. (mano de obra) | 0.878 | 17.17 | 15.075 |
| mo113 | h | Peón de albañilería. (mano de obra) | 0.878 | 10.59 | 9.298 |
| mo018 | h | Cerrajero. (mano de obra) | 2.049 | 17.39 | 35.632 |
| mo059 | h | Principiante de cerrajero. (mano de obra) | 2.049 | 11.03 | 22.600 |
| mo003 | h | Instalador instalador electricista. (mano de obra) | 5.855 | 17.64 | 103.282 |
| % | % | Herramientas | 2 % | 5861.797 | 117.236 |
|  |  | Costes directos |  |  | 5979.033 |

## Recursos

**mt26pga020co** Ud Puerta proyectable de dos hojas para estacionamiento privado
Datos técnicos: Coste energético 38.848 MJ; Emisión de CO2 1.851 kg
Residuos:
- embalaje: re170203 Plástico. (componente de residuo); rendimiento 0.256 kg; Código LER 17 02 03; Masa del elemento 1 kg; Volumen 0.001667 m3
- embalaje: re170604 Materiales de aislamiento distintos de los especificados en los códigos 17 06 01 y 17 06 03. (componente de residuo); rendimiento 0.266 kg; Código LER 17 06 04; Masa del elemento 1 kg; Volumen 0.001667 m3
