# Persiana de cadenilla

- Propiedad del archivo: CYPE Ingenieros S.A.
- Formato: FIEBDC-3/2016
- Programa: Generador de precios de la construcción. CYPE Ingenieros, S.A.
- Fecha: 26/10/2024
- Ámbito geográfico: Panamá
- Divisa: USD
- Costes indirectos: 3 %
- Gastos generales: 13 %
- Beneficio industrial: 6 %
- IVA: 13 %

## L Puertas, ventanas, closets, cerrajería, vidrios y protecciones solares

### LS Protecciones solares

#### LSA Persianas de cadenilla

**LSA010** Ud Persiana de cadenilla.
Persiana de cadenilla de 1000x1200 mm, formada por láminas de madera de pino, acabado natural, unidas mediante ganchos de alambre de acero galvanizado y cabezal de madera de pino, acabado natural. Incluso accesorios.
Incluye: Fijación del cabezal de la persiana sobre el paramento.
Criterio de medición de proyecto: Número de unidades previstas, según documentación gráfica de Proyecto.
Criterio de medición de obra: Se medirá el número de unidades realmente ejecutadas según especificaciones de Proyecto.

| Código | Ud | Descripción | Rendimiento | Precio | Importe |
|---|---|---|---|---|---|
| mt22cer010a | m² | Persiana de cadenilla formada por láminas de madera de pino, acabado natural, unidas mediante ganchos de alambre de acero galvanizado, con cuerda de nylon y tirador. (material) | 1.2 | 25.49 | 30.588 |
| mt22cer110a | m | Cabezal de madera de pino para persiana de cadenilla, acabado natural, con accesorios y elementos de fijación. (material) | 10 | 4.82 | 48.200 |
| mo011 | h | Montador. (mano de obra) | 0.147 | 18.33 | 2.695 |
| mo080 | h | Principiante de montador. (mano de obra) | 0.147 | 11.44 | 1.682 |
| % | % | Herramientas | 2 % | 83.165 | 1.663 |
|  |  | Costes directos |  |  | 84.828 |
