# Aislamiento termoacústico interior de conductos metálicos

- Propiedad del archivo: CYPE Ingenieros S.A.
- Formato: FIEBDC-3/2016
- Programa: Generador de precios de la construcción. CYPE Ingenieros, S.A.
- Fecha: 28/05/2024
- Ámbito geográfico: Panamá
- Divisa: USD
- Costes indirectos: 3 %
- Gastos generales: 13 %
- Beneficio industrial: 6 %
- IVA: 13 %

## N Aislamientos e impermeabilizaciones

### NA Aislamientos térmicos

#### NAC Conductos metálicos

**NAC015** m² Aislamiento termoacústico interior de conductos metálicos.
Aislamiento termoacústico interior para conducto metálico rectangular de climatización, realizado con manta de lana de vidrio, revestida por la cara vista en el interior del conducto con tejido de vidrio de alta resistencia mecánica, de 25 mm de espesor, resistencia térmica 0,78 m²K/W, conductividad térmica 0,032 W/(mK), fijado con adhesivo ignífugo. Incluso, elementos de fijación al interior del conducto.
Incluye: Limpieza y preparación de la superficie soporte. Corte del aislamiento. Colocación del aislamiento. Fijación del aislamiento.
Criterio de medición de proyecto: Superficie medida según documentación gráfica de Proyecto.
Criterio de medición de obra: Se medirá la superficie realmente ejecutada según especificaciones de Proyecto.

| Código | Ud | Descripción | Rendimiento | Precio | Importe |
|---|---|---|---|---|---|
| mt42coi100eb | m² | Manta de lana de vidrio, revestida por la cara vista en el interior del conducto con tejido de vidrio de alta resistencia mecánica, de 25 mm de espesor, resistencia térmica 0,78 m²K/W, conductividad térmica 0,032 W/(mK), Euroclase A2-s1, d0 de reacción al fuego, con adhesivo ignífugo y elementos de fijación al interior del conducto. (material) | 1.1 | 10.2 | 11.220 |
| mo054 | h | Montador de aislamientos. (mano de obra) | 0.167 | 17.64 | 2.946 |
| mo101 | h | Principiante de montador de aislamientos. (mano de obra) | 0.167 | 11.01 | 1.839 |
| % | % | Herramientas | 2 % | 16.005 | 0.320 |
|  |  | Costes directos |  |  | 16.325 |

Residuos:
- colocación: mt42coi100eb; factor de residuo 0.048

## Recursos

**mt42coi100eb** m² Manta de lana de vidrio
Datos técnicos: Coste energético 11.355 MJ; Emisión de CO2 0.640 kg; Código LER 17 06 04; Masa del elemento 0.35 kg; Volumen 0.000583 m3
Residuos:
- embalaje: re170203 Plástico. (componente de residuo); rendimiento 0.024 kg; Código LER 17 02 03; Masa del elemento 1 kg; Volumen 0.001667 m3
