# Aislamiento termoacústico bajo suelos de madera y laminados, con poliestireno expandido

- Propiedad del archivo: CYPE Ingenieros S.A.
- Formato: FIEBDC-3/2016
- Programa: Generador de precios de la construcción. CYPE Ingenieros, S.A.
- Fecha: 28/05/2024
- Ámbito geográfico: Panamá
- Divisa: USD
- Costes indirectos: 3 %
- Gastos generales: 13 %
- Beneficio industrial: 6 %
- IVA: 13 %

## N Aislamientos e impermeabilizaciones

### NA Aislamientos térmicos

#### NAM Suelos de madera y laminados

**NAM030** m² Aislamiento termoacústico bajo suelos de madera y laminados, con poliestireno expandido.
Aislamiento termoacústico bajo suelos de madera y laminados, formado por panel rígido de poliestireno expandido, de superficie lisa y mecanizado lateral a media madera, de 35 mm de espesor, resistencia térmica 1,15 m²K/W, conductividad térmica 0,03 W/(mK), colocado a tope, simplemente apoyado, cubierto con film de polietileno de 0,2 mm de espesor y desolidarización perimetral realizada con el mismo material aislante, preparado para recibir directamente el suelo de madera o laminado. Incluso cinta autoadhesiva para sellado de juntas.
Incluye: Limpieza y preparación de la superficie soporte. Replanteo y corte del aislamiento. Colocación del aislamiento. Colocación del film de polietileno. Sellado de juntas del film de polietileno.
Criterio de medición de proyecto: Superficie medida según documentación gráfica de Proyecto.
Criterio de medición de obra: Se medirá la superficie realmente ejecutada según especificaciones de Proyecto.

| Código | Ud | Descripción | Rendimiento | Precio | Importe |
|---|---|---|---|---|---|
| mt16pel060nld | m² | Panel rígido de poliestireno expandido, de superficie lisa y mecanizado lateral a media madera, de 35 mm de espesor, resistencia térmica 1,15 m²K/W, conductividad térmica 0,03 W/(mK), Euroclase E de reacción al fuego, con código de designación EPS-EN 13163-T3-L3-W2-S5-P10-TR200-DS(N)2-BS150-CS(10)100; proporcionando una reducción del nivel global de presión de ruido de impactos de 29 dB. (material) | 1.1 | 8.23 | 9.053 |
| mt16png010d | m² | Film de polietileno de 0,2 mm de espesor y 184 g/m² de masa superficial. (material) | 1.05 | 0.57 | 0.599 |
| mt16aaa030 | m | Cinta autoadhesiva para sellado de juntas. (material) | 0.25 | 0.42 | 0.105 |
| mo054 | h | Montador de aislamientos. (mano de obra) | 0.134 | 17.64 | 2.364 |
| mo101 | h | Principiante de montador de aislamientos. (mano de obra) | 0.134 | 11.01 | 1.475 |
| % | % | Herramientas | 2 % | 13.596 | 0.272 |
|  |  | Costes directos |  |  | 13.868 |

Residuos:
- colocación: mt16pel060nld; factor de residuo 0.048
- colocación: mt16png010d Film de polietileno de 0,2 mm de espesor y 184 g/m² de masa superficial; factor de residuo 0.06
- colocación: mt16aaa030 Cinta autoadhesiva para sellado de juntas; factor de residuo 0.07

## Recursos

**mt16pel060nld** m² Panel rígido de poliestireno expandido
Datos técnicos: Coste energético 67.992 MJ; Emisión de CO2 2.390 kg; Código LER 17 06 04; Masa del elemento 0.7 kg; Volumen 0.001167 m3
Residuos:
- embalaje: re170203 Plástico. (componente de residuo); rendimiento 0.024 kg; Código LER 17 02 03; Masa del elemento 1 kg; Volumen 0.001667 m3

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
