# Aislamiento térmico continuo en trasdosado autoportante de placas

- Propiedad del archivo: CYPE Ingenieros S.A.
- Formato: FIEBDC-3/2016
- Programa: Generador de precios de la construcción. CYPE Ingenieros, S.A.
- Fecha: 28/05/2024
- Ámbito geográfico: Panamá
- Divisa: USD
- Costes indirectos: 3 %
- Gastos generales: 13 %
- Beneficio industrial: 6 %
- IVA: 13 %

## N Aislamientos e impermeabilizaciones

### NA Aislamientos térmicos

#### NAO Revestimientos de láminas

**NAO020** m² Aislamiento térmico continuo en trasdosado autoportante de placas.
Aislamiento térmico continuo en trasdosado autoportante de placas, formado por panel autoportante de lana mineral de alta densidad, de 40 mm de espesor, no revestido, resistencia térmica 1,25 m²K/W, conductividad térmica 0,032 W/(mK), colocado a tope y fijado mecánicamente a la mampostería.
Incluye: Replanteo y corte del aislamiento. Colocación del aislamiento sobre el paramento. Fijación del aislamiento. Resolución de puntos singulares.
Criterio de medición de proyecto: Superficie medida según documentación gráfica de Proyecto.
Criterio de medición de obra: Se medirá la superficie realmente ejecutada según especificaciones de Proyecto.

| Código | Ud | Descripción | Rendimiento | Precio | Importe |
|---|---|---|---|---|---|
| mt16lvi030aceq | m² | Panel autoportante de lana mineral de alta densidad, de 40 mm de espesor, no revestido, resistencia térmica 1,25 m²K/W, conductividad térmica 0,032 W/(mK), Euroclase A2-s1, d0 de reacción al fuego, capacidad de absorción de agua a corto plazo <=1 kg/m² y factor de resistencia a la difusión del vapor de agua 1. (material) | 1.05 | 15.21 | 15.971 |
| mt16aaa020ja | Ud | Fijación mecánica para paneles aislantes de fibras textiles, colocados directamente sobre la superficie soporte. (material) | 3 | 0.2 | 0.600 |
| mo054 | h | Montador de aislamientos. (mano de obra) | 0.111 | 17.64 | 1.958 |
| mo101 | h | Principiante de montador de aislamientos. (mano de obra) | 0.111 | 11.01 | 1.222 |
| % | % | Herramientas | 2 % | 19.751 | 0.395 |
|  |  | Costes directos |  |  | 20.146 |

Residuos:
- colocación: mt16lvi030aceq; factor de residuo 0.0434531

## Recursos

**mt16lvi030aceq** m² Panel autoportante de lana mineral de alta densidad
Datos técnicos: Coste energético 61.133 MJ; Emisión de CO2 3.085 kg; Código LER 17 06 04; Masa del elemento 1.6 kg; Volumen 0.002667 m3
Residuos:
- embalaje: re170203 Plástico. (componente de residuo); rendimiento 0.026 kg; Código LER 17 02 03; Masa del elemento 1 kg; Volumen 0.001667 m3

**mt16aaa020ja** Ud Fijación mecánica para paneles aislantes de fibras textiles, colocados directamente sobre la superficie soporte
Datos técnicos: Coste energético 0.233 MJ; Emisión de CO2 0.071 kg
Residuos:
- embalaje: re150101 Envases de papel y cartón. (componente de residuo); rendimiento 0.072 kg; Código LER 15 01 01; Masa del elemento 1 kg; Volumen 0.001333 m3
