# Aislamiento acústico a ruido aéreo entre placas, en trasdosado de placas, con láminas viscoelásticas

- Propiedad del archivo: CYPE Ingenieros S.A.
- Formato: FIEBDC-3/2016
- Programa: Generador de precios de la construcción. CYPE Ingenieros, S.A.
- Fecha: 07/11/2025
- Ámbito geográfico: Panamá
- Divisa: USD
- Costes indirectos: 3 %
- Gastos generales: 13 %
- Beneficio industrial: 6 %
- IVA: 13 %

## N Aislamientos e impermeabilizaciones

### NB Aislamientos acústicos

#### NBO Revestimientos de láminas

**NBO040** m² Aislamiento acústico a ruido aéreo entre placas, en trasdosado de placas, con láminas viscoelásticas.
Aislamiento acústico a ruido aéreo entre placas, en trasdosado de placas, formado por lámina viscoelástica de alta densidad, de 2 mm de espesor, fijada a la primera placa con grapas, de acero galvanizado, de 6 mm de altura.
Incluye: Corte del aislamiento. Colocación del aislamiento en la placa ya montada. Resolución de puntos singulares.
Criterio de medición de proyecto: Superficie medida según documentación gráfica de Proyecto.
Criterio de medición de obra: Se medirá la superficie realmente ejecutada según especificaciones de Proyecto.

| Código | Ud | Descripción | Rendimiento | Precio | Importe |
|---|---|---|---|---|---|
| mt16ptd060Ca | m² | Lámina viscoelástica de alta densidad, de 2 mm de espesor; con 36,4 dB de índice global de reducción acústica, Rw. (material) | 1.05 | 6.1 | 6.405 |
| mt15pdr300ab | Ud | Grapa, de acero galvanizado, de 6 mm de altura; para la fijación de productos aislantes. (material) | 6 | 0.03 | 0.180 |
| mo054 | h | Montador de aislamientos. (mano de obra) | 0.111 | 19.14 | 2.125 |
| mo101 | h | Principiante de montador de aislamientos. (mano de obra) | 0.111 | 11.94 | 1.325 |
| % | % | Herramientas | 2 % | 10.035 | 0.201 |
|  |  | Costes directos |  |  | 10.236 |

Residuos:
- colocación: mt16ptd060Ca Lámina viscoelástica de alta densidad, de 2 mm de espesor; con 36,4 dB de índice global de reducción acústica, Rw; factor de residuo 0.07

## Recursos

**mt16ptd060Ca** m² Lámina viscoelástica de alta densidad, de 2 mm de espesor; con 36,4 dB de índice global de reducción acústica, Rw
Datos técnicos: Coste energético 129.340 MJ; Emisión de CO2 3.911 kg; Código LER 17 03 02; Masa del elemento 3.4 kg; Volumen 0.0034 m3
Residuos:
- embalaje: re170203 Plástico. (componente de residuo); rendimiento 0.05 kg; Código LER 17 02 03; Masa del elemento 1 kg; Volumen 0.001667 m3

**mt15pdr300ab** Ud Grapa, de acero galvanizado, de 6 mm de altura; para la fijación de productos aislantes
Datos técnicos: Coste energético 0.713 MJ; Emisión de CO2 1.122 kg
Residuos:
- embalaje: re150101 Envases de papel y cartón. (componente de residuo); rendimiento 1.32 kg; Código LER 15 01 01; Masa del elemento 1 kg; Volumen 0.001333 m3
