# Barrera de protección frente al radón en muro de concreto en contacto con el terreno, por su cara exterior, con complejos multicapa

- Propiedad del archivo: CYPE Ingenieros S.A.
- Formato: FIEBDC-3/2016
- Programa: Generador de precios de la construcción. CYPE Ingenieros, S.A.
- Fecha: 07/11/2025
- Ámbito geográfico: Panamá
- Divisa: USD
- Costes indirectos: 3 %
- Gastos generales: 13 %
- Beneficio industrial: 6 %
- IVA: 13 %

## N Aislamientos e impermeabilizaciones

### NO Protección frente al radón

#### NOM Muros en contacto con el terreno

**NOM031** m² Barrera de protección frente al radón en muro de concreto en contacto con el terreno, por su cara exterior, con complejos multicapa.
Barrera de protección frente al radón en muro de concreto en contacto con el terreno, por su cara exterior, con nivel de referencia de exposición al radón 150 Bq/m³, con complejo multicapa, de 4 mm de espesor, 0,3 kg/m² de masa superficial, formado por dos láminas de espuma de polietileno reticulado y dos láminas de aluminio, y coeficiente de difusión frente al gas radón 1x10-13 m²/s, no adherida. Colocación en obra: con solapes. Exhalación de radón prevista a través de la barrera de protección: 0,06 Bq/m²·h. Incluso cinta adhesiva de doble cara, para el sellado de solapes.
Criterio de valoración económica: El precio no incluye la capa antipunzonante.
Incluye: Realización de trabajos auxiliares en la superficie soporte (conformado de ángulos, paso de tubos, etc.). Limpieza y preparación de la superficie. Colocación del complejo multicapa. Resolución de puntos singulares.
Criterio de medición de proyecto: Superficie medida según documentación gráfica de Proyecto.
Criterio de medición de obra: Se medirá la superficie realmente ejecutada según especificaciones de Proyecto, incluyendo las entregas y los solapes.

| Código | Ud | Descripción | Rendimiento | Precio | Importe |
|---|---|---|---|---|---|
| mt16pti100a | m | Cinta adhesiva de doble cara, de goma butílica, de 6 mm de espesor y 6 mm de anchura. (material) | 0.7 | 0.08 | 0.056 |
| mt16pti010a | m² | Complejo multicapa, de 4 mm de espesor, 0,3 kg/m² de masa superficial, formado por dos láminas de espuma de polietileno reticulado y dos láminas de aluminio, y coeficiente de difusión frente al gas radón 1x10-13 m²/s. (material) | 1.1 | 8.63 | 9.493 |
| mo029 | h | Aplicador de láminas impermeabilizantes. (mano de obra) | 0.09 | 18.63 | 1.677 |
| mo067 | h | Principiante de aplicador de láminas impermeabilizantes. (mano de obra) | 0.135 | 11.94 | 1.612 |
| % | % | Herramientas | 2 % | 12.838 | 0.257 |
|  |  | Costes directos |  |  | 13.095 |

Residuos:
- colocación: mt16pti010a; factor de residuo 0.0694867

## Recursos

**mt16pti100a** m Cinta adhesiva de doble cara, de goma butílica, de 6 mm de espesor y 6 mm de anchura
Datos técnicos: Coste energético 3.820 MJ; Emisión de CO2 0.166 kg

**mt16pti010a** m² Complejo multicapa
Datos técnicos: Coste energético 42.277 MJ; Emisión de CO2 2.205 kg; Código LER 17 09 04; Masa del elemento 0.3 kg; Volumen 0.0002 m3
Residuos:
- embalaje: re170203 Plástico. (componente de residuo); rendimiento 0.05 kg; Código LER 17 02 03; Masa del elemento 1 kg; Volumen 0.001667 m3
