# Aislamiento termoacústico de suelos flotantes, con fibra de coco

- Propiedad del archivo: CYPE Ingenieros S.A.
- Formato: FIEBDC-3/2016
- Programa: Generador de precios de la construcción. CYPE Ingenieros, S.A.
- Fecha: 28/05/2024
- Ámbito geográfico: Panamá
- Divisa: USD
- Costes indirectos: 3 %
- Gastos generales: 13 %
- Beneficio industrial: 6 %
- IVA: 13 %

## N Aislamientos e impermeabilizaciones

### NV Aislamientos térmicos de origen vegetal

#### NVL Suelos flotantes

**NVL020** m² Aislamiento termoacústico de suelos flotantes, con fibra de coco.
Aislamiento termoacústico de suelos flotantes, formado por panel rígido de fibra de coco, no revestido, de 1250x650 mm y entre 10 y 13 mm de espesor, 120 kg/m³ de densidad, conductividad térmica 0,044 W/(mK), cubierto con film de polietileno de 0,2 mm de espesor y desolidarización perimetral realizada con el mismo material aislante. Colocación en obra: a tope, simplemente apoyado, preparado para recibir una base de pavimento de mortero u concreto. Incluso cinta autoadhesiva para sellado de juntas.
Incluye: Limpieza y preparación de la superficie soporte. Replanteo y corte del aislamiento. Colocación del aislamiento. Colocación del film de polietileno. Sellado de juntas del film de polietileno.
Criterio de medición de proyecto: Superficie medida según documentación gráfica de Proyecto.
Criterio de medición de obra: Se medirá la superficie realmente ejecutada según especificaciones de Proyecto.

| Código | Ud | Descripción | Rendimiento | Precio | Importe |
|---|---|---|---|---|---|
| mt16fco010a | m² | Panel rígido de fibra de coco, no revestido, de 1250x650 mm entre 10 y 13 mm de espesor, 120 kg/m³ de densidad, conductividad térmica 0,044 W/(mK), Euroclase B2 de reacción al fuego. (material) | 1.1 | 16.16 | 17.776 |
| mt16png010d | m² | Film de polietileno de 0,2 mm de espesor y 184 g/m² de masa superficial. (material) | 1.1 | 0.57 | 0.627 |
| mt16aaa030 | m | Cinta autoadhesiva para sellado de juntas. (material) | 0.25 | 0.42 | 0.105 |
| mo054 | h | Montador de aislamientos. (mano de obra) | 0.089 | 17.64 | 1.570 |
| mo101 | h | Principiante de montador de aislamientos. (mano de obra) | 0.089 | 11.01 | 0.980 |
| % | % | Herramientas | 2 % | 21.058 | 0.421 |
|  |  | Costes directos |  |  | 21.479 |

Residuos:
- colocación: mt16png010d Film de polietileno de 0,2 mm de espesor y 184 g/m² de masa superficial; factor de residuo 0.06
- colocación: mt16aaa030 Cinta autoadhesiva para sellado de juntas; factor de residuo 0.07

## Recursos

**mt16png010d** m² Film de polietileno de 0,2 mm de espesor y 184 g/m² de masa superficial
Datos técnicos: Coste energético 27.540 MJ; Emisión de CO2 1.010 kg; Código LER 17 06 04; Masa del elemento 0.184 kg; Volumen 0.000307 m3
Residuos:
- embalaje: re170203 Plástico. (componente de residuo); rendimiento 0.024 kg; Código LER 17 02 03; Masa del elemento 1 kg; Volumen 0.001667 m3

**mt16aaa030** m Cinta autoadhesiva para sellado de juntas
Datos técnicos: Coste energético 0.339 MJ; Emisión de CO2 0.017 kg; Código LER 17 06 04; Masa del elemento 0.0025 kg; Volumen 0.000004 m3
Residuos:
- embalaje: re170203 Plástico; rendimiento 0.001 kg
