# Techo plano transitable, no ventilado, con piso fijo, tipo convencional, para uso deportivo. Impermeabilización con láminas asfálticas, tipo bicapa

- Propiedad del archivo: CYPE Ingenieros S.A.
- Formato: FIEBDC-3/2016
- Programa: Generador de precios de la construcción. CYPE Ingenieros, S.A.
- Fecha: 28/05/2024
- Ámbito geográfico: Panamá
- Divisa: USD
- Costes indirectos: 3 %
- Gastos generales: 13 %
- Beneficio industrial: 6 %
- IVA: 13 %

## Q Cubiertas

### QA Planos transitables, no ventilados

#### QAD Con solado fijo, para uso deportivo

**QAD012** m² Techo plano transitable, no ventilado, con piso fijo, tipo convencional, para uso deportivo. Impermeabilización con láminas asfálticas, tipo bicapa.
Techo plano transitable, no ventilado, con piso fijo, tipo convencional, pendiente del 1% al 5%, para uso deportivo. FORMACIÓN DE PENDIENTES: mediante encintado de limatesas, limahoyas y juntas con maestras de ladrillo cerámico hueco doble y capa de arcilla expandida, vertida en seco y consolidada en su superficie con lechada de cemento, proporcionando una resistencia a compresión de 1 MPa y con una conductividad térmica de 0,087 W/(mK), con espesor medio de 10 cm; con capa de regularización de mortero de cemento, confeccionado en obra, dosificación 1:6 de 4 cm de espesor, acabado fratasado; AISLAMIENTO TÉRMICO: panel rígido de lana mineral hidrofugada; CAPA SEPARADORA BAJO CAPA DE REFUERZO: geotextil no tejido compuesto por fibras de poliéster unidas por agujeteado, (150 g/m²); CAPA DE REFUERZO: mortero de cemento CEM II/B-P 32,5 N tipo M-10 de 4 cm de espesor; IMPERMEABILIZACIÓN: tipo bicapa, adherida, compuesta por una lámina de betún modificado con elastómero SBS, masa nominal 3 kg/m², con armadura de fieltro de fibra de vidrio de 60 g/m² y una lámina de betún modificado con elastómero SBS, masa nominal 3 kg/m², con armadura de fieltro de poliéster no tejido de 160 g/m², totalmente adheridas con soplete, sin coincidir sus juntas; CAPA SEPARADORA BAJO PROTECCIÓN: geotextil no tejido compuesto por fibras de poliéster unidas por agujeteado, (200 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de concreto f'c=245 kg/cm² (3500 psi), clase de exposición F0 S0 P0 C0, tamaño máximo del agregado 25 mm (1" ASTM Nº 57), consistencia blanda de 10 cm de espesor, armado con malla electrosoldada tipo 6x6 4,5/4,5 de acero Grado 70, con barras separadas 15,24x15,24 cm de Ø 5,5 mm.
Criterio de valoración económica: El precio no incluye la ejecución y el sellado de las juntas ni la ejecución de remates en los encuentros con paramentos y desagües.
Incluye: Replanteo de los puntos singulares. Replanteo de las pendientes y trazado de limatesas, limahoyas y juntas. Formación de pendientes mediante encintado de limatesas, limahoyas y juntas con maestras de ladrillo. Relleno de juntas con poliestireno expandido. Vaciado en seco de la arcilla expandida hasta alcanzar el nivel de coronación de las maestras, y consolidación con lechada de cemento. Vaciado, extendido y regleado del mortero de regularización. Revisión de la superficie base en la que se realiza la fijación del aislamiento de acuerdo con las exigencias de la técnica a emplear. Corte, ajuste y colocación del aislamiento. Limpieza y preparación de la superficie. Colocación de la impermeabilización. Colocación de la capa separadora bajo protección. Colocación de la malla electrosoldada con separadores homologados. Vaciado y compactación del concreto. Aplicación de las sucesivas capas que forman el revestimiento deportivo.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3 | 0.4 | 1.200 |
| mt01arl030a | m³ | Arcilla expandida, suministrada en sacos. (material) | 0.1 | 188.72 | 18.872 |
| mt09lec020b | m³ | Lechada de cemento CEM II/B-P 32,5 N 1/3. (material) | 0.01 | 134.07 | 1.341 |
| mt16pea020b | m² | Panel rígido de poliestireno expandido, mecanizado lateral recto, de 20 mm de espesor, resistencia térmica 0,55 m²K/W, conductividad térmica 0,036 W/(mK), para junta de dilatación. (material) | 0.01 | 1.87 | 0.019 |
| mt08aaa010a | m³ | Agua. (material) | 0.008 | 2 | 0.016 |
| mt01arg005a | t | Arena de cantera, para mortero preparado en obra. (material) | 0.065 | 23.51 | 1.528 |
| mt08cem000h | kg | Cemento gris en sacos. (material) | 10 | 0.19 | 1.900 |
| mt16lrc010ac | m² | Panel rígido de lana mineral hidrofugada, de 50 mm de espesor, resistencia térmica >= 1,3 m²K/W, conductividad térmica 0,038 W/(mK), Euroclase A1 de reacción al fuego. (material) | 1.05 | 26.49 | 27.815 |
| mt14gsa020bc | m² | Geotextil no tejido compuesto por fibras de poliéster unidas por agujeteado, con una resistencia a la tracción longitudinal de 1,88 kN/m, una resistencia a la tracción transversal de 1,49 kN/m, una apertura de cono al ensayo de perforación dinámica según ISO 13433 inferior a 40 mm, resistencia CBR a punzonamiento 0,3 kN y una masa superficial de 150 g/m². (material) | 1.05 | 0.95 | 0.998 |
| mt09mor010e | m³ | Mortero de cemento CEM II/B-P 32,5 N tipo M-10, confeccionado en obra con 380 kg/m³ de cemento y una proporción en volumen 1/4. (material) | 0.04 | 158.71 | 6.348 |
| mt14lba010c | m² | Lámina de betún modificado con elastómero SBS, de 2,5 mm de espesor, masa nominal 3 kg/m², con armadura de fieltro de poliéster no tejido de 160 g/m², de superficie no protegida. (material) | 1.1 | 7.72 | 8.492 |
| mt14lba010a | m² | Lámina de betún modificado con elastómero SBS, de 2,5 mm de espesor, masa nominal 3 kg/m², con armadura de fieltro de fibra de vidrio de 60 g/m², de superficie no protegida. (material) | 1.1 | 6.69 | 7.359 |
| mt14gsa020ce | m² | Geotextil no tejido compuesto por fibras de poliéster unidas por agujeteado, con una resistencia a la tracción longitudinal de 1,63 kN/m, una resistencia a la tracción transversal de 2,08 kN/m, una apertura de cono al ensayo de perforación dinámica según ISO 13433 inferior a 27 mm, resistencia CBR a punzonamiento 0,4 kN y una masa superficial de 200 g/m². (material) | 1.05 | 1.3 | 1.365 |
| mt07ame120ff | m² | Malla electrosoldada tipo 6x6 4,5/4,5 de acero Grado 70, con varillas corrugadas espaciadas 15,24x15,24 cm de 5,5 mm de diámetro, según ASTM A 185 y ASTM A 497. (material) | 1.1 | 3.16 | 3.476 |
| mt10haf100ajc | m³ | Concreto f'c=245 kg/cm² (3500 psi), clase de exposición F0 S0 P0 C0, tamaño máximo del agregado 25 mm (1" ASTM Nº 57), consistencia blanda, premezclado, según ACI 318. (material) | 0.1 | 125.92 | 12.592 |
| mt47adc010a | kg | Mortero epoxi bicomponente. (material) | 0.8 | 4.83 | 3.864 |
| mt47adc020a | kg | Mortero bicomponente a base de resinas acrílico-epoxi. (material) | 0.8 | 15.84 | 12.672 |
| mt27pij030a | kg | Pintura bicomponente a base de resinas acrílico-epoxi. (material) | 0.2 | 17.12 | 3.424 |
| mq06hor010 | h | Concretera eléctrica con una capacidad de amasado de 160 l. (maquinaria) | 0.038 | 4 | 0.152 |
| mo020 | h | Albañil especializado en mampostería. (mano de obra) | 0.578 | 17.17 | 9.924 |
| mo113 | h | Peón de albañilería. (mano de obra) | 1.157 | 10.59 | 12.253 |
| mo029 | h | Aplicador de láminas impermeabilizantes. (mano de obra) | 0.234 | 17.17 | 4.018 |
| mo067 | h | Principiante de aplicador de láminas impermeabilizantes. (mano de obra) | 0.234 | 11.01 | 2.576 |
| mo054 | h | Montador de aislamientos. (mano de obra) | 0.056 | 17.64 | 0.988 |
| mo101 | h | Principiante de montador de aislamientos. (mano de obra) | 0.056 | 11.01 | 0.617 |
| % | % | Herramientas | 2 % | 143.809 | 2.876 |
|  |  | Costes directos |  |  | 146.685 |

Residuos:
- colocación: mt04lvc010c Ladrillo cerámico hueco doble, para revestir, 24x11,5x9 cm, densidad 780 kg/m³; factor de residuo 0.04494
- colocación: mt01arl030a Arcilla expandida, suministrada en sacos; factor de residuo 0.003
- colocación: mt09lec020b Lechada de cemento CEM II/B-P 32,5 N 1/3; factor de residuo 0.0036
- colocación: mt16pea020b; factor de residuo 0.048
- colocación: mt01arg005a Arena de cantera, para mortero preparado en obra; factor de residuo 0.00501329
- colocación: mt08cem000h Cemento gris en sacos; factor de residuo 0.0063
- colocación: mt16lrc010ac; factor de residuo 0.024
- colocación: mt14gsa020bc; factor de residuo 0.07
- colocación: mt09mor010e; factor de residuo 0.0036
- colocación: mt14lba010c; factor de residuo 0.07
- colocación: mt14lba010a; factor de residuo 0.07
- colocación: mt14gsa020ce; factor de residuo 0.07
- colocación: mt07ame120ff; factor de residuo 0.0220988
- colocación: mt10haf100ajc; factor de residuo 0.00139298
- colocación: mt47adc010a Mortero epoxi bicomponente; factor de residuo 0.045464
- colocación: mt47adc020a Mortero bicomponente a base de resinas acrílico-epoxi; factor de residuo 0.03
- colocación: mt27pij030a Pintura bicomponente a base de resinas acrílico-epoxi; factor de residuo 0.0275

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera; rendimiento 0.001 kg
- embalaje: re170203 Plástico; rendimiento 0.003 kg

**mt16lrc010ac** m² Panel rígido de lana mineral hidrofugada
Datos técnicos: Coste energético 436.719 MJ; Emisión de CO2 11.414 kg; Código LER 17 06 04; Masa del elemento 7.5 kg; Volumen 0.0125 m3
Residuos:
- embalaje: re170203 Plástico; rendimiento 0.034 kg

**mt14gsa020bc** m² Geotextil no tejido compuesto por fibras de poliéster unidas por agujeteado
Datos técnicos: Coste energético 8.742 MJ; Emisión de CO2 0.453 kg; Código LER 17 06 04; Masa del elemento 0.15 kg; Volumen 0.00025 m3
Residuos:
- embalaje: re170203 Plástico; rendimiento 0.024 kg

**mt09mor010e** m³ Mortero de cemento CEM II/B-P 32,5 N tipo M-10
Datos técnicos: Coste energético 3724.000 MJ; Emisión de CO2 323.000 kg; Código LER 17 01 01; Masa del elemento 1900 kg; Volumen 1.266667 m3

**mt14lba010c** m² Lámina de betún modificado con elastómero SBS
Datos técnicos: Coste energético 176.114 MJ; Emisión de CO2 4.981 kg; Código LER 17 03 02; Masa del elemento 3 kg; Volumen 0.003 m3
Residuos:
- embalaje: re170203 Plástico; rendimiento 0.05 kg

**mt14lba010a** m² Lámina de betún modificado con elastómero SBS
Datos técnicos: Coste energético 176.114 MJ; Emisión de CO2 4.981 kg; Código LER 17 03 02; Masa del elemento 3 kg; Volumen 0.003 m3
Residuos:
- embalaje: re170203 Plástico; rendimiento 0.05 kg

**mt14gsa020ce** m² Geotextil no tejido compuesto por fibras de poliéster unidas por agujeteado
Datos técnicos: Coste energético 10.881 MJ; Emisión de CO2 0.565 kg; Código LER 17 06 04; Masa del elemento 0.2 kg; Volumen 0.000333 m3
Residuos:
- embalaje: re170203 Plástico; rendimiento 0.024 kg

**mt07ame120ff** m² Malla electrosoldada tipo 6x6 4,5/4,5 de acero Grado 70
Datos técnicos: Coste energético 24.772 MJ; Emisión de CO2 1.285 kg; Código LER 17 04 05; Masa del elemento 2.52 kg; Volumen 0.0012 m3

**mt10haf100ajc** m³ Concreto f'c=245 kg/cm² (3500 psi)
Datos técnicos: Coste energético 1840.000 MJ; Emisión de CO2 230.000 kg; Código LER 17 01 01; Masa del elemento 2300 kg; Volumen 1.533333 m3

**mt47adc010a** kg Mortero epoxi bicomponente
Datos técnicos: Coste energético 86.761 MJ; Emisión de CO2 3.294 kg; Código LER 17 09 04; Masa del elemento 1 kg; Volumen 0.000667 m3
Residuos:
- embalaje: re170203 Plástico; rendimiento 0.003 kg

**mt47adc020a** kg Mortero bicomponente a base de resinas acrílico-epoxi
Datos técnicos: Coste energético 86.761 MJ; Emisión de CO2 3.294 kg; Código LER 17 09 04; Masa del elemento 1 kg; Volumen 0.000667 m3
Residuos:
- embalaje: re170203 Plástico; rendimiento 0.003 kg

**mt27pij030a** kg Pintura bicomponente a base de resinas acrílico-epoxi
Datos técnicos: Coste energético 31.490 MJ; Emisión de CO2 1.556 kg; Código LER 08 01 11; Masa del elemento 1 kg; Volumen 0.001111 m3
Residuos:
- embalaje: re170203 Plástico; rendimiento 0.045 kg
