# Encuentro de techo plano transitable, ventilado con paramento vertical. Impermeabilización con láminas de PVC

- Propiedad del archivo: CYPE Ingenieros S.A.
- Formato: FIEBDC-3/2016
- Programa: Generador de precios de la construcción. CYPE Ingenieros, S.A.
- Fecha: 26/10/2024
- Ámbito geográfico: Panamá
- Divisa: USD
- Costes indirectos: 3 %
- Gastos generales: 13 %
- Beneficio industrial: 6 %
- IVA: 13 %

## Q Cubiertas

### QB Planas transitables, ventiladas

#### QBF Puntos singulares

**QBF022** m Encuentro de techo plano transitable, ventilado con paramento vertical. Impermeabilización con láminas de PVC.
Encuentro de techo plano transitable, ventilado, con piso fijo, tipo convencional con paramento vertical; mediante la realización de un retranqueo perimetral de más de 5 cm con respecto al paramento vertical y de más de 20 cm de altura sobre la protección de la cubierta, relleno con mortero de cemento, confeccionado en obra, dosificación 1:8 colocado sobre la impermeabilización formada por: banda de terminación de 50 cm de desarrollo con lámina impermeabilizante flexible de PVC-P, (fv), de 1,2 mm de espesor, con armadura de velo de fibra de vidrio, colocada suelta sobre la capa separadora, fijada en solapes mediante soldadura termoplástica, y en los bordes soldada a perfiles colaminados de lámina metálica y PVC-P; acabado con un revestimiento de zócalos de gres rústico, de 7 cm, 3 €/m colocados con junta abierta (separación entre 3 y 15 mm), en capa fina con adhesivo cementoso de fraguado normal, C1 sin ninguna característica adicional, color gris y rejuntados con mortero de juntas cementoso mejorado, con absorción de agua reducida y resistencia elevada a la abrasión tipo CG 2 W A, color blanco, para juntas de 2 a 15 mm, formación de ventilación perimetral de la cámara con ladrillo cerámico hueco y colocación de alféizar cerámico de 11x24 cm, fijado al paramento, como remate de la ventilación perimetral de la cámara. Incluso, complementos de refuerzo en tratamiento de puntos singulares mediante el uso de piezas especiales para la resolución de ángulos internos y externos.
Incluye: Formación de la ventilación perimetral de la cámara y del retranqueo perimetral. Limpieza y preparación de la superficie. Colocación del perfil colaminado. Colocación de la banda de terminación. Replanteo de las piezas de zócalo. Corte de las piezas y formación de encajes en esquinas y rincones. Colocación del zócalo. Rejuntado con mortero de juntas. Colocación del alféizar sobre la ventilación perimetral de la cámara.
Criterio de medición de proyecto: Longitud medida en proyección horizontal, según documentación gráfica de Proyecto.
Criterio de medición de obra: Se medirá, en proyección horizontal, la longitud realmente ejecutada según especificaciones de Proyecto.

| Código | Ud | Descripción | Rendimiento | Precio | Importe |
|---|---|---|---|---|---|
| mt04lvc010b | Ud | Ladrillo cerámico hueco doble, para revestir, 24x11,5x7 cm, densidad 780 kg/m³. (material) | 9 | 0.38 | 3.420 |
| mt04lvc010d | Ud | Ladrillo cerámico hueco triple, para revestir, 24x11,5x11,5 cm, densidad 780 kg/m³. (material) | 4 | 0.51 | 2.040 |
| mt08aaa010a | m³ | Agua. (material) | 0.012 | 2.04 | 0.024 |
| mt01arg005a | t | Arena de cantera, para mortero preparado en obra. (material) | 0.03 | 23.95 | 0.719 |
| mt08cem000h | kg | Cemento gris en sacos. (material) | 3.868 | 0.2 | 0.774 |
| mt15dac010a | m² | Lámina impermeabilizante flexible de PVC-P, (fv), de 1,2 mm de espesor, con armadura de velo de fibra de vidrio. (material) | 0.5 | 14.76 | 7.380 |
| mt15dan020z | m | Perfil colaminado de lámina de acero y PVC-P, plano, para remate de impermeabilización en los extremos de las láminas de PVC-P y en encuentros con elementos verticales. (material) | 1 | 3.76 | 3.760 |
| mt09mcr021g | kg | Adhesivo cementoso de fraguado normal, C1, color gris. (material) | 0.24 | 0.43 | 0.103 |
| mt18rcr010a300 | m | Zócalo cerámico de gres rústico, de 7 cm de anchura, $ 3,00/m. (material) | 1.05 | 3.28 | 3.444 |
| mt09mcp020bB | kg | Mortero de juntas cementoso mejorado, con absorción de agua reducida y resistencia elevada a la abrasión, tipo CG2 W A, color blanco, para juntas de 2 a 15 mm, a base de cemento de alta resistencia, agregados seleccionados, aditivos especiales y pigmentos, con efecto antimoho, antiverdín y preventivo de las eflorescencias, hidrorrepelente, especial para rejuntado de todo tipo de piezas cerámicas y piedras naturales en zonas de proliferación de microorganismos. (material) | 0.01 | 1.77 | 0.018 |
| mt20vce020a | m | Alféizar cerámico de baldosín catalán, acabado mate, color rojo, en piezas de 11x24x1,2 cm, con goterón. (material) | 1 | 5.41 | 5.410 |
| mt09mcr070a | kg | Mortero de juntas cementoso con resistencia elevada a la abrasión y absorción de agua reducida, CG2, para junta abierta entre 3 y 15 mm. (material) | 0.164 | 1.2 | 0.197 |
| mq06hor010 | h | Concretera eléctrica con una capacidad de amasado de 160 l. (maquinaria) | 0.015 | 4.1 | 0.062 |
| mo029 | h | Aplicador de láminas impermeabilizantes. (mano de obra) | 0.111 | 17.84 | 1.980 |
| mo067 | h | Principiante de aplicador de láminas impermeabilizantes. (mano de obra) | 0.111 | 11.44 | 1.270 |
| mo020 | h | Albañil especializado en mampostería. (mano de obra) | 0.356 | 17.84 | 6.351 |
| mo113 | h | Peón de albañilería. (mano de obra) | 0.515 | 11.01 | 5.670 |
| mo023 | h | Colocador de pisos. (mano de obra) | 0.206 | 17.84 | 3.675 |
| % | % | Herramientas | 2 % | 46.297 | 0.926 |
|  |  | Costes directos |  |  | 47.223 |

Residuos:
- colocación: mt04lvc010b Ladrillo cerámico hueco doble, para revestir, 24x11,5x7 cm, densidad 780 kg/m³; factor de residuo 0.0495598
- colocación: mt04lvc010d Ladrillo cerámico hueco triple, para revestir, 24x11,5x11,5 cm, densidad 780 kg/m³; factor de residuo 0.03108
- colocación: mt01arg005a Arena de cantera, para mortero preparado en obra; factor de residuo 0.00501329
- colocación: mt08cem000h Cemento gris en sacos; factor de residuo 0.0063
- colocación: mt15dac010a Lámina impermeabilizante flexible de PVC-P, (fv), de 1,2 mm de espesor, con armadura de velo de fibra de vidrio; factor de residuo 0.04589
- colocación: mt09mcr021g Adhesivo cementoso de fraguado normal, C1, color gris; factor de residuo 0.07
- colocación: mt18rcr010a300 Zócalo cerámico de gres rústico, de 7 cm de anchura, $ 3,00/m; factor de residuo 0.0385
- colocación: mt09mcp020bB; factor de residuo 0.07
- colocación: mt20vce020a Alféizar cerámico de baldosín catalán, acabado mate, color rojo, en piezas de 11x24x1,2 cm, con goterón; factor de residuo 0.0385
- colocación: mt09mcr070a; factor de residuo 0.07

## Recursos

**mt04lvc010b** Ud Ladrillo cerámico hueco doble, para revestir, 24x11,5x7 cm, densidad 780 kg/m³
Datos técnicos: Coste energético 6.525 MJ; Emisión de CO2 0.418 kg; Código LER 17 01 02; Masa del elemento 1.79 kg; Volumen 0.001432 m3
Residuos:
- embalaje: re170201 Madera. (componente de residuo); rendimiento 0.009 kg; Código LER 17 02 01; Masa del elemento 1 kg; Volumen 0.000909 m3
- embalaje: re170203 Plástico. (componente de residuo); rendimiento 0.001 kg; Código LER 17 02 03; Masa del elemento 1 kg; Volumen 0.001667 m3

**mt04lvc010d** Ud Ladrillo cerámico hueco triple, para revestir, 24x11,5x11,5 cm, densidad 780 kg/m³
Datos técnicos: Coste energético 7.563 MJ; Emisión de CO2 0.435 kg; Código LER 17 01 02; Masa del elemento 1.9 kg; Volumen 0.00152 m3
Residuos:
- embalaje: re170201 Madera; rendimiento 0.014 kg
- embalaje: re170203 Plástico; rendimiento 0.001 kg

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera; rendimiento 0.001 kg
- embalaje: re170203 Plástico; rendimiento 0.003 kg

**mt15dac010a** m² Lámina impermeabilizante flexible de PVC-P, (fv), de 1,2 mm de espesor, con armadura de velo de fibra de vidrio
Datos técnicos: Coste energético 123.145 MJ; Emisión de CO2 4.395 kg; Código LER 17 06 04; Masa del elemento 1.5 kg; Volumen 0.0025 m3
Residuos:
- embalaje: re170203 Plástico; rendimiento 0.025 kg

**mt09mcr021g** kg Adhesivo cementoso de fraguado normal, C1, color gris
Datos técnicos: Coste energético 3.871 MJ; Emisión de CO2 0.344 kg; Código LER 17 09 04; Masa del elemento 1 kg; Volumen 0.000667 m3
Residuos:
- embalaje: re170203 Plástico; rendimiento 0.003 kg

**mt18rcr010a300** m Zócalo cerámico de gres rústico, de 7 cm de anchura, $ 3,00/m
Datos técnicos: Coste energético 12.700 MJ; Emisión de CO2 0.620 kg; Código LER 17 01 03; Masa del elemento 1.05 kg; Volumen 0.00084 m3
Residuos:
- embalaje: re150101 Envases de papel y cartón; rendimiento 0.034 kg
- embalaje: re170201 Madera; rendimiento 0.004 kg

**mt09mcp020bB** kg Mortero de juntas cementoso mejorado
Datos técnicos: Coste energético 7.725 MJ; Emisión de CO2 0.576 kg; Código LER 17 09 04; Masa del elemento 1 kg; Volumen 0.000667 m3
Residuos:
- embalaje: re150101 Envases de papel y cartón; rendimiento 0.02 kg
- embalaje: re170201 Madera; rendimiento 0.005 kg
- embalaje: re170203 Plástico; rendimiento 0.008 kg

**mt20vce020a** m Alféizar cerámico de baldosín catalán, acabado mate, color rojo, en piezas de 11x24x1,2 cm, con goterón
Datos técnicos: Coste energético 37.302 MJ; Emisión de CO2 2.353 kg; Código LER 17 01 03; Masa del elemento 4.4 kg; Volumen 0.00352 m3
Residuos:
- embalaje: re150101 Envases de papel y cartón; rendimiento 0.034 kg
- embalaje: re170201 Madera; rendimiento 0.004 kg

**mt09mcr070a** kg Mortero de juntas cementoso con resistencia elevada a la abrasión y absorción de agua reducida
Datos técnicos: Coste energético 7.725 MJ; Emisión de CO2 0.576 kg; Código LER 17 09 04; Masa del elemento 1 kg; Volumen 0.000667 m3
Residuos:
- embalaje: re150101 Envases de papel y cartón; rendimiento 0.02 kg
- embalaje: re170201 Madera; rendimiento 0.005 kg
- embalaje: re170203 Plástico; rendimiento 0.008 kg
