# Cobertura de tejas cerámicas con módulo solar fotovoltaico

- Propiedad del archivo: CYPE Ingenieros S.A.
- Formato: FIEBDC-3/2016
- Programa: Generador de precios de la construcción. CYPE Ingenieros, S.A.
- Fecha: 07/11/2025
- Ámbito geográfico: Panamá
- Divisa: USD
- Costes indirectos: 3 %
- Gastos generales: 13 %
- Beneficio industrial: 6 %
- IVA: 13 %

## Q Cubiertas

### QU Componentes de cubiertas inclinadas y curvas

#### QUF De tejas solares fotovoltaicas

**QUF030** m² Cobertura de tejas cerámicas con módulo solar fotovoltaico.
Cobertura de tejas cerámicas planas con encaje, color negro acabado mate, con módulo solar fotovoltaico de células de silicio monocristalino, color negro, 47,5x51 cm, potencia máxima (Wp) 23 W, tensión a máxima potencia (Vmp) 14,3 V, intensidad a máxima potencia (Imp) 1,79 A, tensión en circuito abierto (Voc) 15,16 V, intensidad de cortocircuito (Isc) 2,05 A, capa frontal de vidrio templado de 3,2 mm de espesor, capa posterior de polímeros, temperatura de trabajo -40°C hasta 85°C, peso total 7,5 kg, recibidas con mortero de cemento, confeccionado en obra, dosificación 1:8, directamente sobre la superficie regularizada del faldón, en cubierta inclinada, con una pendiente mayor del 25%.
Criterio de valoración económica: El precio no incluye la resolución de puntos singulares ni las piezas especiales de la cobertura.
Incluye: Colocación de las tejas recibidas con mortero. Conexionado y comprobación de su correcto funcionamiento.
Criterio de medición de proyecto: Superficie del faldón medida en verdadera magnitud, según documentación gráfica de Proyecto.
Criterio de medición de obra: Se medirá, en verdadera magnitud, la superficie realmente ejecutada según especificaciones de Proyecto.

| Código | Ud | Descripción | Rendimiento | Precio | Importe |
|---|---|---|---|---|---|
| mt08aaa010a | m³ | Agua. (material) | 0.012 | 2.04 | 0.024 |
| mt01arg005a | t | Arena de cantera, para mortero preparado en obra. (material) | 0.104 | 23.95 | 2.491 |
| mt08cem000h | kg | Cemento gris en sacos. (material) | 12 | 0.2 | 2.400 |
| mt35teb112a | Ud | Teja cerámica plana con encaje, color negro acabado mate, con módulo solar fotovoltaico de células de silicio monocristalino, color negro, 47,5x51 cm, potencia máxima (Wp) 23 W, tensión a máxima potencia (Vmp) 14,3 V, intensidad a máxima potencia (Imp) 1,79 A, tensión en circuito abierto (Voc) 15,16 V, intensidad de cortocircuito (Isc) 2,05 A, capa frontal de vidrio templado de 3,2 mm de espesor, capa posterior de polímeros, temperatura de trabajo -40°C hasta 85°C, peso total 7,5 kg, con caja de conexiones grado de protección IP67, cables polarizados de 4 mm² de sección y 470 mm de longitud y conectores MC4. (material) | 5.5 | 85.37 | 469.535 |
| mt13tac100 | kg | Pigmento para mortero. (material) | 0.054 | 8.63 | 0.466 |
| mq06hor010 | h | Concretera eléctrica con una capacidad de amasado de 160 l. (maquinaria) | 0.049 | 4.1 | 0.201 |
| mo020 | h | Albañil especializado en mampostería. (mano de obra) | 0.401 | 18.63 | 7.471 |
| mo113 | h | Peón de albañilería. (mano de obra) | 0.201 | 11.49 | 2.309 |
| mo003 | h | Instalador instalador electricista. (mano de obra) | 0.092 | 19.14 | 1.761 |
| mo102 | h | Principiante de instalador electricista. (mano de obra) | 0.092 | 11.92 | 1.097 |
| % | % | Herramientas | 2 % | 487.755 | 9.755 |
|  |  | Costes directos |  |  | 497.510 |

Residuos:
- colocación: mt01arg005a Arena de cantera, para mortero preparado en obra; factor de residuo 0.00501329
- colocación: mt08cem000h Cemento gris en sacos; factor de residuo 0.0063
- colocación: mt13tac100 Pigmento para mortero; factor de residuo 0.055

## Recursos

**mt08aaa010a** m³ Agua
Datos técnicos: Coste energético 60.000 MJ; Emisión de CO2 30.000 kg

**mt01arg005a** t Arena de cantera, para mortero preparado en obra
Datos técnicos: Coste energético 75.000 MJ; Emisión de CO2 4.000 kg; Código LER 01 04 08; Masa del elemento 1000 kg; Volumen 0.666667 m3

**mt08cem000h** kg Cemento gris en sacos
Datos técnicos: Coste energético 4.237 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt13tac100** kg Pigmento para mortero
Datos técnicos: Coste energético 68.654 MJ; Emisión de CO2 4.063 kg; Código LER 06 11 99; Masa del elemento 1 kg; Volumen 0.001111 m3
Residuos:
- embalaje: re170201 Madera; rendimiento 0.011 kg
- embalaje: re170203 Plástico; rendimiento 0.005 kg
