# Enchapado con piezas irregulares de piedra natural

- Propiedad del archivo: CYPE Ingenieros S.A.
- Formato: FIEBDC-3/2016
- Programa: Generador de precios de la construcción. CYPE Ingenieros, S.A.
- Fecha: 28/05/2024
- Ámbito geográfico: Panamá
- Divisa: USD
- Costes indirectos: 3 %
- Gastos generales: 13 %
- Beneficio industrial: 6 %
- IVA: 13 %

## R Revestimientos

### RA De piezas rígidas en paramentos verticales

#### RAP De piedra natural

**RAP002** m² Enchapado con piezas irregulares de piedra natural.
Enchapado en paramento vertical, de hasta 3 m de altura, con piezas irregulares de cuarcita, de entre 1 y 2 cm de espesor, acabado natural, recibidas con mortero de cemento 1:5 y rejuntadas con el mismo material. Incluso preparación previa de las piedras y del paramento soporte y limpieza final.
Incluye: Preparación de la superficie soporte. Preparación de las piezas. Colocación de las piezas. Rejuntado. Limpieza.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt19cir010d | m² | Piezas irregulares de cuarcita, de entre 1 y 2 cm de espesor, acabado natural. (material) | 1 | 32.43 | 32.430 |
| mt09mor010d | m³ | Mortero de cemento CEM II/B-P 32,5 N tipo M-7,5, confeccionado en obra con 300 kg/m³ de cemento y una proporción en volumen 1/5. (material) | 0.03 | 145.62 | 4.369 |
| mo022 | h | Colocador de piedra natural. (mano de obra) | 1.449 | 17.17 | 24.879 |
| mo060 | h | Principiante de colocador de piedra natural. (mano de obra) | 1.449 | 11.01 | 15.953 |
| % | % | Herramientas | 2 % | 77.631 | 1.553 |
|  |  | Costes directos |  |  | 79.184 |

Residuos:
- colocación: mt19cir010d Piezas irregulares de cuarcita, de entre 1 y 2 cm de espesor, acabado natural; factor de residuo 0.0385
- colocación: mt09mor010d; factor de residuo 0.0036

## Recursos

**mt19cir010d** m² Piezas irregulares de cuarcita, de entre 1 y 2 cm de espesor, acabado natural
Datos técnicos: Coste energético 94.394 MJ; Emisión de CO2 3.219 kg; Código LER 01 04 13; Masa del elemento 39.75 kg; Volumen 0.0265 m3
Residuos:
- embalaje: re170201 Madera. (componente de residuo); rendimiento 0.031 kg; Código LER 17 02 01; Masa del elemento 1 kg; Volumen 0.000909 m3
- embalaje: re170203 Plástico. (componente de residuo); rendimiento 0.02 kg; Código LER 17 02 03; Masa del elemento 1 kg; Volumen 0.001667 m3

**mt09mor010d** m³ Mortero de cemento CEM II/B-P 32,5 N tipo M-7,5
Datos técnicos: Coste energético 3724.000 MJ; Emisión de CO2 323.000 kg; Código LER 17 01 01; Masa del elemento 1900 kg; Volumen 1.266667 m3
