# Pintura al silicato sobre paramento exterior

- Propiedad del archivo: CYPE Ingenieros S.A.
- Formato: FIEBDC-3/2016
- Programa: Generador de precios de la construcción. CYPE Ingenieros, S.A.
- Fecha: 07/11/2025
- Ámbito geográfico: Panamá
- Divisa: USD
- Costes indirectos: 3 %
- Gastos generales: 13 %
- Beneficio industrial: 6 %
- IVA: 13 %

## R Revestimientos

### RF Pinturas en paramentos exteriores

#### RFS Minerales al silicato

**RFS010** m² Pintura al silicato sobre paramento exterior.
Aplicación manual de dos manos de pintura al silicato, color blanco, acabado mate, textura lisa, la primera mano diluida con un 10% de agua y la siguiente sin diluir, (rendimiento: 0,1 l/m² cada mano); previa aplicación de una mano de imprimación, a base de soluciones de silicato potásico, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pir120a | l | Imprimación no orgánica, incolora, a base de silicato potásico modificado; para aplicar con brocha, rodillo o pistola. (material) | 0.1 | 7.79 | 0.779 |
| mt27pir112c | l | Pintura para exterior, a base de copolímeros acrílicos y silicato potásico en dispersión acuosa, dióxido de titanio y pigmentos extendedores seleccionados, color blanco, acabado mate, textura lisa, impermeable al agua de lluvia, permeable al vapor de agua, antimoho y antiverdín, autolimpiable, transpirable y resistente a los rayos UV; para aplicar con brocha, rodillo o pistola. (material) | 0.2 | 5.27 | 1.054 |
| mt27pfs020b | l | Imprimación reguladora de la absorción a base de soluciones de silicato potásico y emulsiones acrílicas, para aplicar con brocha, rodillo o pistola. (material) | 0.02 | 23.12 | 0.462 |
| mo038 | h | Pintor. (mano de obra) | 0.184 | 18.63 | 3.428 |
| mo076 | h | Principiante de pintor. (mano de obra) | 0.184 | 11.94 | 2.197 |
| % | % | Herramientas | 2 % | 7.920 | 0.158 |
|  |  | Costes directos |  |  | 8.078 |

Residuos:
- colocación: mt27pir120a Imprimación no orgánica, incolora, a base de silicato potásico modificado; para aplicar con brocha, rodillo o pistola; factor de residuo 0.06
- colocación: mt27pir112c; factor de residuo 0.055
- colocación: mt27pfs020b; factor de residuo 0.03

## Recursos

**mt27pir120a** l Imprimación no orgánica, incolora, a base de silicato potásico modificado; para aplicar con brocha, rodillo o pistola
Datos técnicos: Coste energético 0.591 MJ; Emisión de CO2 0.024 kg; Código LER 17 09 04; Masa del elemento 1.02 kg; Volumen 0.00068 m3
Residuos:
- embalaje: re150104 Envases metálicos. (componente de residuo); rendimiento 0.042 kg; Código LER 15 01 04; Masa del elemento 1 kg; Volumen 0.001667 m3

**mt27pir112c** l Pintura para exterior
Datos técnicos: Coste energético 42.406 MJ; Emisión de CO2 2.093 kg; Código LER 08 01 11; Masa del elemento 1.48 kg; Volumen 0.001644 m3
Residuos:
- embalaje: re170203 Plástico. (componente de residuo); rendimiento 0.023 kg; Código LER 17 02 03; Masa del elemento 1 kg; Volumen 0.001667 m3

**mt27pfs020b** l Imprimación reguladora de la absorción a base de soluciones de silicato potásico y emulsiones acrílicas
Datos técnicos: Coste energético 79.898 MJ; Emisión de CO2 3.037 kg; Código LER 17 09 04; Masa del elemento 1.05 kg; Volumen 0.0007 m3
Residuos:
- embalaje: re150104 Envases metálicos; rendimiento 0.064 kg
