# Reparación de grietas en paramento revestido con yeso

- Propiedad del archivo: CYPE Ingenieros S.A.
- Formato: FIEBDC-3/2016
- Programa: Generador de precios de la construcción. CYPE Ingenieros, S.A.
- Fecha: 28/05/2024
- Ámbito geográfico: Panamá
- Divisa: USD
- Costes indirectos: 3 %
- Gastos generales: 13 %
- Beneficio industrial: 6 %
- IVA: 13 %

## R Revestimientos

### RP Conglomerados tradicionales

#### RPY Reparaciones

**RPY011** m² Reparación de grietas en paramento revestido con yeso.
Reparación de grietas, de hasta 5 mm de anchura, en paramento de yeso, interior, vertical, de más de 3 m de altura, mediante picado con medios manuales del revestimiento situado en los bordes de la grieta, humectación de la superficie y masillado de la zona con espátula y plaste en polvo de interior de 1,78 g/cm³ de densidad, y lijado final de la superficie con lija de grano fino, para eliminar rugosidades. Incluso limpieza previa de la superficie a reparar, repasos, limpieza final, recogida, acopio y carga manual de escombros sobre camión o contenedor.
Incluye: Limpieza previa de la superficie a reparar. Picado manual. Humectación del soporte. Aplicación de masilla. Lijado. Limpieza final. Carga de escombros sobre camión o contenedor.
Criterio de medición de proyecto: Superficie medida según documentación gráfica de Proyecto.
Criterio de medición de obra: Se medirá la superficie realmente ejecutada según especificaciones de Proyecto.

| Código | Ud | Descripción | Rendimiento | Precio | Importe |
|---|---|---|---|---|---|
| mt27pfj023a | kg | Plaste en polvo de interior de 1,78 g/cm³ de densidad, color blanco, para aplicar con espátula o llana. (material) | 0.003 | 4.91 | 0.015 |
| mo033 | h | Enlucidor yesista. (mano de obra) | 0.081 | 17.17 | 1.391 |
| mo071 | h | Principiante de enlucidor yesista. (mano de obra) | 0.081 | 11.01 | 0.892 |
| % | % | Herramientas | 2 % | 2.298 | 0.046 |
|  |  | Costes directos |  |  | 2.344 |

Residuos:
- colocación: mt27pfj023a Plaste en polvo de interior de 1,78 g/cm³ de densidad, color blanco, para aplicar con espátula o llana; factor de residuo 0.055

## Recursos

**mt27pfj023a** kg Plaste en polvo de interior de 1,78 g/cm³ de densidad, color blanco, para aplicar con espátula o llana
Datos técnicos: Coste energético 16.330 MJ; Emisión de CO2 0.824 kg; Código LER 08 01 99; Masa del elemento 1 kg; Volumen 0.001111 m3
Residuos:
- embalaje: re170203 Plástico. (componente de residuo); rendimiento 0.032 kg; Código LER 17 02 03; Masa del elemento 1 kg; Volumen 0.001667 m3
