# Trasdosado autoportante de placas de silicato cálcico

- Propiedad del archivo: CYPE Ingenieros S.A.
- Formato: FIEBDC-3/2016
- Programa: Generador de precios de la construcción. CYPE Ingenieros, S.A.
- Fecha: 28/05/2024
- Ámbito geográfico: Panamá
- Divisa: USD
- Costes indirectos: 3 %
- Gastos generales: 13 %
- Beneficio industrial: 6 %
- IVA: 13 %

## R Revestimientos

### RR Láminas fijadas a paredes

#### RRS De placas de silicato cálcico

**RRS005** m² Trasdosado autoportante de placas de silicato cálcico.
Trasdosado autoportante libre, con resistencia al fuego EI 180, de 50 mm de espesor, formado por placa de silicato cálcico tipo cortafuego de 20 mm de espesor, formando sándwich con una placa tipo cortafuego de 20 mm de espesor y una placa tipo cortafuego de 20 mm de espesor, atornilladas directamente a una estructura autoportante de acero galvanizado formada por canales horizontales, sólidamente fijados al suelo y al techo y montantes verticales de 50 mm y 0,6 mm de espesor con una modulación de 600 mm y con disposición normal "N", montados sobre canales junto al paramento vertical. Incluso fijaciones para el anclaje de canales y montantes metálicos; tornillería para la fijación de las placas; pasta para el tratamiento de juntas y masilla intumescente Promaseal-A "PROMAT".
Criterio de valoración económica: El precio incluye la resolución de encuentros y puntos singulares, pero no incluye el aislamiento a colocar entre las placas y el paramento.
Incluye: Replanteo y trazado en la losa inferior y en el superior de los perfiles. Colocación y fijación de los montantes sobre los elementos horizontales. Corte de las placas. Fijación de las placas. Tratamiento de juntas.
Criterio de medición de proyecto: Superficie medida según documentación gráfica de Proyecto, sin duplicar esquinas ni encuentros.
Criterio de medición de obra: Se medirá la superficie realmente ejecutada según especificaciones de Proyecto, sin duplicar esquinas ni encuentros.

| Código | Ud | Descripción | Rendimiento | Precio | Importe |
|---|---|---|---|---|---|
| mt12psg070i | m | Canal de perfil de acero galvanizado de 50 mm de anchura. (material) | 0.8 | 3.77 | 3.016 |
| mt12psg060i | m | Montante de perfil de acero galvanizado de 50 mm de anchura. (material) | 2 | 4.49 | 8.980 |
| mt12plo010gj | m² | Placa de silicato cálcico, de 1200x2000 mm y 20 mm de espesor, con los bordes longitudinales afinados. (material) | 2.1 | 28.45 | 59.745 |
| mt12psg081d | Ud | Tornillo autoperforante 3,5x35 mm. (material) | 10 | 0.02 | 0.200 |
| mt12psg081g | Ud | Tornillo autoperforante 4,2x70 mm. (material) | 10 | 0.05 | 0.500 |
| mt12psg220 | Ud | Fijación compuesta por taco y tornillo 5x27. (material) | 2 | 0.09 | 0.180 |
| mt12ppo010a | kg | Pasta de juntas. (material) | 0.25 | 2.33 | 0.583 |
| mt41php030a | Ud | Cartucho de 310 ml de masilla intumescente monocomponente, a base de resinas acrílicas, con propiedades ignífugas, Promaseal-A "PROMAT", color blanco, Euroclase D-s2, d0 de reacción al fuego, apta para ser pintada, clase Y1, según EOTA TR024. (material) | 0.2 | 9.93 | 1.986 |
| mo053 | h | Montador de prefabricados interiores. (mano de obra) | 0.792 | 17.64 | 13.971 |
| mo100 | h | Principiante de montador de prefabricados interiores. (mano de obra) | 0.792 | 11.01 | 8.720 |
| % | % | Herramientas | 2 % | 97.881 | 1.958 |
|  |  | Costes directos |  |  | 99.839 |

Residuos:
- colocación: mt12psg070i Canal de perfil de acero galvanizado de 50 mm de anchura; factor de residuo 0.0132164
- colocación: mt12psg060i Montante de perfil de acero galvanizado de 50 mm de anchura; factor de residuo 0.0111754
- colocación: mt12plo010gj Placa de silicato cálcico, de 1200x2000 mm y 20 mm de espesor, con los bordes longitudinales afinados; factor de residuo 0.0304602
- colocación: mt12psg081d Tornillo autoperforante 3,5x35 mm; factor de residuo 0.00526316
- colocación: mt12psg081g Tornillo autoperforante 4,2x70 mm; factor de residuo 0.00515152
- colocación: mt12ppo010a Pasta de juntas; factor de residuo 0.0075
- colocación: mt41php030a; factor de residuo 0.055

## Recursos

**mt12psg070i** m Canal de perfil de acero galvanizado de 50 mm de anchura
Datos técnicos: Coste energético 81.478 MJ; Emisión de CO2 2.501 kg; Código LER 17 04 05; Masa del elemento 0.61 kg; Volumen 0.00029 m3
Residuos:
- embalaje: re170203 Plástico. (componente de residuo); rendimiento 0.006 kg; Código LER 17 02 03; Masa del elemento 1 kg; Volumen 0.001667 m3

**mt12psg060i** m Montante de perfil de acero galvanizado de 50 mm de anchura
Datos técnicos: Coste energético 81.522 MJ; Emisión de CO2 2.503 kg; Código LER 17 04 05; Masa del elemento 0.61 kg; Volumen 0.00029 m3
Residuos:
- embalaje: re170203 Plástico; rendimiento 0.007 kg

**mt12plo010gj** m² Placa de silicato cálcico, de 1200x2000 mm y 20 mm de espesor, con los bordes longitudinales afinados
Datos técnicos: Coste energético 374.323 MJ; Emisión de CO2 24.602 kg; Código LER 17 09 04; Masa del elemento 17.6 kg; Volumen 0.011733 m3
Residuos:
- embalaje: re170203 Plástico; rendimiento 0.029 kg

**mt12psg081d** Ud Tornillo autoperforante 3,5x35 mm
Datos técnicos: Coste energético 0.019 MJ; Emisión de CO2 0.002 kg; Código LER 17 04 05; Masa del elemento 0.0019 kg
Residuos:
- embalaje: re150101 Envases de papel y cartón. (componente de residuo); rendimiento 0.001 kg; Código LER 15 01 01; Masa del elemento 1 kg; Volumen 0.001333 m3

**mt12psg081g** Ud Tornillo autoperforante 4,2x70 mm
Datos técnicos: Coste energético 0.033 MJ; Emisión de CO2 0.003 kg; Código LER 17 04 05; Masa del elemento 0.0033 kg; Volumen 0.000002 m3
Residuos:
- embalaje: re150101 Envases de papel y cartón; rendimiento 0.001 kg

**mt12ppo010a** kg Pasta de juntas
Datos técnicos: Coste energético 13.573 MJ; Emisión de CO2 0.475 kg; Código LER 17 08 02; Masa del elemento 1 kg; Volumen 0.001 m3
Residuos:
- embalaje: re170203 Plástico; rendimiento 0.028 kg

**mt41php030a** Ud Cartucho de 310 ml de masilla intumescente monocomponente
Datos técnicos: Coste energético 37.186 MJ; Emisión de CO2 1.557 kg; Código LER 17 09 04; Masa del elemento 0.496 kg; Volumen 0.000331 m3
Residuos:
- embalaje: re170203 Plástico; rendimiento 0.1 kg
