# Alfombrilla de PVC

- Propiedad del archivo: CYPE Ingenieros S.A.
- Formato: FIEBDC-3/2016
- Programa: Generador de precios de la construcción. CYPE Ingenieros, S.A.
- Fecha: 26/10/2024
- Ámbito geográfico: Panamá
- Divisa: USD
- Costes indirectos: 3 %
- Gastos generales: 13 %
- Beneficio industrial: 6 %
- IVA: 13 %

## R Revestimientos

### RS Pisos

#### RSF Alfombras y alfombrillas

**RSF014** Ud Alfombrilla de PVC.
Alfombrilla con base de PVC, acabado superficial con fibras de polipropileno de color gris, espesor total 8 mm, de 60x40 cm, uso interior y exterior, enrollable, instalado en cajeado de piso formado por foso de 8 mm de profundidad (no incluido en este precio). Incluso preparación de la superficie soporte.
Incluye: Preparación de la superficie soporte. Colocación de la alfombrilla.
Criterio de medición de proyecto: Número de unidades previstas, según documentación gráfica de Proyecto.
Criterio de medición de obra: Se medirá el número de unidades realmente ejecutadas según especificaciones de Proyecto.

| Código | Ud | Descripción | Rendimiento | Precio | Importe |
|---|---|---|---|---|---|
| mt18fep020a | Ud | Alfombrilla con base de PVC, acabado superficial con fibras de polipropileno de color gris, espesor total 8 mm, de 60x40 cm, uso interior y exterior, enrollable, para instalar en cajeado de piso formado por foso de 8 mm de profundidad. (material) | 1 | 7.44 | 7.440 |
| mo027 | h | Instalador de alfombras y revestimientos flexibles. (mano de obra) | 0.036 | 17.84 | 0.642 |
| mo065 | h | Principiante de instalador de alfombras y revestimientos textiles. (mano de obra) | 0.036 | 11.44 | 0.412 |
| % | % | Herramientas | 2 % | 8.494 | 0.170 |
|  |  | Costes directos |  |  | 8.664 |
