# Perfil para remate lateral de tarima de madera para exterior

- Propiedad del archivo: CYPE Ingenieros S.A.
- Formato: FIEBDC-3/2016
- Programa: Generador de precios de la construcción. CYPE Ingenieros, S.A.
- Fecha: 28/05/2024
- Ámbito geográfico: Panamá
- Divisa: USD
- Costes indirectos: 3 %
- Gastos generales: 13 %
- Beneficio industrial: 6 %
- IVA: 13 %

## R Revestimientos

### RS Pisos

#### RSM De madera

**RSM023** m Perfil para remate lateral de tarima de madera para exterior.
Perfil de madera maciza, de cumarú, de hasta 100 mm de altura y 24 mm de espesor, cepillado, para aplicación de un tratamiento protector y decorativo en obra, con accesorios de montaje, para remate lateral de tarima de madera para exterior.
Criterio de valoración económica: El precio no incluye la capa de acabado.
Incluye: Replanteo, marcado y corte de la parte sobrante del perfil de remate lateral. Fijación del perfil de remate lateral a los rastreles.
Criterio de medición de proyecto: Longitud medida según documentación gráfica de Proyecto. No se ha incrementado la medición por roturas y recortes, ya que en la descomposición se ha considerado un 5% más de piezas.
Criterio de medición de obra: Se medirá la longitud realmente ejecutada según especificaciones de Proyecto.

| Código | Ud | Descripción | Rendimiento | Precio | Importe |
|---|---|---|---|---|---|
| mt18mta031e | m | Perfil de madera maciza, de cumarú, de hasta 100 mm de altura y 24 mm de espesor, cepillado, para aplicación de un tratamiento protector y decorativo en obra, con accesorios de montaje; para remate lateral de tarima de madera para exterior. (material) | 1.05 | 13.38 | 14.049 |
| mo025 | h | Instalador de pisos de madera. (mano de obra) | 0.121 | 17.17 | 2.078 |
| mo063 | h | Principiante de instalador de pisos de madera. (mano de obra) | 0.121 | 11.01 | 1.332 |
| % | % | Herramientas | 2 % | 17.459 | 0.349 |
|  |  | Costes directos |  |  | 17.808 |

Residuos:
- colocación: mt18mta031e; factor de residuo 0.00846898

## Recursos

**mt18mta031e** m Perfil de madera maciza
Datos técnicos: Coste energético 333.078 MJ; Emisión de CO2 -4.544 kg; Código LER 17 02 01; Masa del elemento 2.45 kg; Volumen 0.002227 m3
Residuos:
- embalaje: re170203 Plástico. (componente de residuo); rendimiento 0.003 kg; Código LER 17 02 03; Masa del elemento 1 kg; Volumen 0.001667 m3
