# Piso de caucho

- Propiedad del archivo: CYPE Ingenieros S.A.
- Formato: FIEBDC-3/2016
- Programa: Generador de precios de la construcción. CYPE Ingenieros, S.A.
- Fecha: 28/05/2024
- Ámbito geográfico: Panamá
- Divisa: USD
- Costes indirectos: 3 %
- Gastos generales: 13 %
- Beneficio industrial: 6 %
- IVA: 13 %

## R Revestimientos

### RS Pisos

#### RSS De caucho, de linóleo y vinílicos

**RSS010** m² Piso de caucho.
Piso de caucho, color a elegir, suministrado en losetas de 610x610x3 mm. Colocación en obra: con ????????????????????, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, alfombra y textil. (material) | 0.25 | 6.44 | 1.610 |
| mt18dsi010q | m² | Loseta de caucho, color a elegir; de 610x610x3 mm. (material) | 1.05 | 40.98 | 43.029 |
| mo026 | h | Instalador de revestimientos flexibles. (mano de obra) | 0.157 | 17.17 | 2.696 |
| mo064 | h | Principiante de instalador de revestimientos flexibles. (mano de obra) | 0.079 | 11.01 | 0.870 |
| % | % | Herramientas | 2 % | 48.205 | 0.964 |
|  |  | Costes directos |  |  | 49.169 |

Residuos:
- colocación: mt18dww010a; factor de residuo 0.038943
- colocación: mt18dsi010q Loseta de caucho, color a elegir; de 610x610x3 mm; factor de residuo 0.035

## Recursos

**mt18dww010a** kg Adhesivo de contacto a base de resina acrílica en dispersión acuosa
Datos técnicos: Coste energético 75.527 MJ; Emisión de CO2 2.872 kg; Código LER 17 09 04; Masa del elemento 1 kg; Volumen 0.000667 m3
Residuos:
- embalaje: re170203 Plástico. (componente de residuo); rendimiento 0.003 kg; Código LER 17 02 03; Masa del elemento 1 kg; Volumen 0.001667 m3

**mt18dsi010q** m² Loseta de caucho, color a elegir; de 610x610x3 mm
Datos técnicos: Coste energético 326.606 MJ; Emisión de CO2 14.269 kg; Código LER 17 02 03; Masa del elemento 3.6 kg; Volumen 0.006 m3
Residuos:
- embalaje: re170203 Plástico; rendimiento 0.07 kg
