# Trampilla para cielo raso continuo de láminas de yeso. Sistema "KNAUF"

- Propiedad del archivo: CYPE Ingenieros S.A.
- Formato: FIEBDC-3/2016
- Programa: Generador de precios de la construcción. CYPE Ingenieros, S.A.
- Fecha: 28/05/2024
- Ámbito geográfico: Panamá
- Divisa: USD
- Costes indirectos: 3 %
- Gastos generales: 13 %
- Beneficio industrial: 6 %
- IVA: 13 %

## R Revestimientos

### RT Cielos rasos en interiores

#### RTC Continuos, de láminas de yeso

**RTC021** Ud Trampilla para cielo raso continuo de láminas de yeso. Sistema "KNAUF".
Trampilla de registro gama Básica, Revo Linie 12,5, sistema E112 "KNAUF", de 200x200 mm, formada por marco de aluminio y puerta de lámina de yeso (1 Diamant (DFH1I), de 12,5 mm de espesor), para cielo raso continuo de láminas de yeso. Incluso accesorios de montaje.
Incluye: Marcado y corte de la lámina de yeso. Colocación de la trampilla. Resolución de encuentros y puntos singulares.
Criterio de medición de proyecto: Número de unidades previstas, según documentación gráfica de Proyecto.
Criterio de medición de obra: Se medirá el número de unidades realmente colocadas según especificaciones de Proyecto.

| Código | Ud | Descripción | Rendimiento | Precio | Importe |
|---|---|---|---|---|---|
| mt12ppk060aggjba | Ud | Trampilla de registro gama Básica, Revo Linie 12,5, sistema E112 "KNAUF", de 200x200 mm, formada por marco de aluminio y puerta de lámina de yeso (1 Diamant (DFH1I), de 12,5 mm de espesor). (material) | 1 | 47.32 | 47.320 |
| mo015 | h | Montador de cielos rasos. (mano de obra) | 0.354 | 17.64 | 6.245 |
| mo082 | h | Principiante de montador de cielos rasos. (mano de obra) | 0.177 | 11.01 | 1.949 |
| % | % | Herramientas | 2 % | 55.514 | 1.110 |
|  |  | Costes directos |  |  | 56.624 |

## Recursos

**mt12ppk060aggjba** Ud Trampilla de registro gama Básica
Datos técnicos: Coste energético 25.628 MJ; Emisión de CO2 1.850 kg
Residuos:
- embalaje: re150101 Envases de papel y cartón. (componente de residuo); rendimiento 0.072 kg; Código LER 15 01 01; Masa del elemento 1 kg; Volumen 0.001333 m3
