# Trampilla para cielo raso continuo de láminas de yeso. Sistema "KNAUF"

- Propiedad del archivo: CYPE Ingenieros S.A.
- Formato: FIEBDC-3/2016
- Programa: Generador de precios de la construcción. CYPE Ingenieros, S.A.
- Fecha: 28/05/2024
- Ámbito geográfico: Panamá
- Divisa: USD
- Costes indirectos: 3 %
- Gastos generales: 13 %
- Beneficio industrial: 6 %
- IVA: 13 %

## R Revestimientos

### RT Cielos rasos en interiores

#### RTC Continuos, de láminas de yeso

**RTC021** Ud Trampilla para cielo raso continuo de láminas de yeso. Sistema "KNAUF".
Trampilla de registro gama Cortafuego, Cortafuego Tec EI 60 30, sistema E154.a "KNAUF", de 600x800 mm, formada por marco de acero y puerta de lámina de yeso (2 cortafuego (DF), de 15 mm de espesor cada placa), para cielo raso continuo de láminas de yeso. Incluso accesorios de montaje.
Incluye: Marcado y corte de la lámina de yeso. Colocación de la trampilla. Resolución de encuentros y puntos singulares.
Criterio de medición de proyecto: Número de unidades previstas, según documentación gráfica de Proyecto.
Criterio de medición de obra: Se medirá el número de unidades realmente colocadas según especificaciones de Proyecto.

| Código | Ud | Descripción | Rendimiento | Precio | Importe |
|---|---|---|---|---|---|
| mt12ppk060dljocf | Ud | Trampilla de registro gama Cortafuego, Cortafuego Tec EI 60 30, sistema E154.a "KNAUF", de 600x800 mm, formada por marco de acero y puerta de lámina de yeso (2 cortafuego (DF), de 15 mm de espesor cada placa). (material) | 1 | 366.2 | 366.200 |
| mo015 | h | Montador de cielos rasos. (mano de obra) | 0.354 | 17.64 | 6.245 |
| mo082 | h | Principiante de montador de cielos rasos. (mano de obra) | 0.177 | 11.01 | 1.949 |
| % | % | Herramientas | 2 % | 374.394 | 7.488 |
|  |  | Costes directos |  |  | 381.882 |

## Recursos

**mt12ppk060dljocf** Ud Trampilla de registro gama Cortafuego
Datos técnicos: Coste energético 84.542 MJ; Emisión de CO2 4.325 kg
Residuos:
- embalaje: re150101 Envases de papel y cartón. (componente de residuo); rendimiento 0.086 kg; Código LER 15 01 01; Masa del elemento 1 kg; Volumen 0.001333 m3
