# Guardavivos metálico

- Propiedad del archivo: CYPE Ingenieros S.A.
- Formato: FIEBDC-3/2016
- Programa: Generador de precios de la construcción. CYPE Ingenieros, S.A.
- Fecha: 28/05/2024
- Ámbito geográfico: Panamá
- Divisa: USD
- Costes indirectos: 3 %
- Gastos generales: 13 %
- Beneficio industrial: 6 %
- IVA: 13 %

## R Revestimientos

### RY Preparaciones, protecciones, reparaciones y refuerzos de revestimientos

#### RYA Protección de aristas

**RYA010** m Guardavivos metálico.
Guardavivos de acero galvanizado, con canto romo de 4 mm de espesor, para la protección de aristas en revestimientos de mortero, aplicados sobre paramentos exteriores.
Incluye: Replanteo. Corte de las piezas. Fijación.
Criterio de medición de proyecto: Longitud medida según documentación gráfica de Proyecto.
Criterio de medición de obra: Se medirá la longitud realmente ejecutada según especificaciones de Proyecto.

| Código | Ud | Descripción | Rendimiento | Precio | Importe |
|---|---|---|---|---|---|
| mt28vye030b | m | Guardavivos de acero galvanizado, con canto romo de 4 mm de espesor, para la protección de aristas. (material) | 1.02 | 2.63 | 2.683 |
| mo021 | h | Albañil especializado en mampostería especializado en trabajos de mampostería. (mano de obra) | 0.068 | 17.17 | 1.168 |
| mo114 | h | Ayudante de albañilería especializado en trabajos de mampostería. (mano de obra) | 0.034 | 10.59 | 0.360 |
| % | % | Herramientas | 2 % | 4.211 | 0.084 |
|  |  | Costes directos |  |  | 4.295 |
