# Preparación de superficie de madera, para repintar

- Propiedad del archivo: CYPE Ingenieros S.A.
- Formato: FIEBDC-3/2016
- Programa: Generador de precios de la construcción. CYPE Ingenieros, S.A.
- Fecha: 28/05/2024
- Ámbito geográfico: Panamá
- Divisa: USD
- Costes indirectos: 3 %
- Gastos generales: 13 %
- Beneficio industrial: 6 %
- IVA: 13 %

## R Revestimientos

### RY Preparaciones, protecciones, reparaciones y refuerzos de revestimientos

#### RYP Preparaciones

**RYP005** m² Preparación de superficie de madera, para repintar.
Preparación de superficie de madera, con capas de pintura en buen estado, mediante lavado de la superficie con agua y detergente para eliminar la grasa y lijado hasta eliminar la capa brillante, para proceder posteriormente a su repintado.
Incluye: Lavado con agua y detergente. Recogida y eliminación del agua de limpieza. Lijado de toda la superficie. Limpieza de la superficie.
Criterio de medición de proyecto: Superficie medida según documentación gráfica de Proyecto.
Criterio de medición de obra: Se medirá la superficie realmente ejecutada según especificaciones de Proyecto.

| Código | Ud | Descripción | Rendimiento | Precio | Importe |
|---|---|---|---|---|---|
| mt27tlr010 | l | Detergente para la limpieza de grasas. (material) | 0.1 | 3.48 | 0.348 |
| mo076 | h | Principiante de pintor. (mano de obra) | 0.113 | 11.01 | 1.244 |
| % | % | Herramientas | 2 % | 1.592 | 0.032 |
|  |  | Costes directos |  |  | 1.624 |

Residuos:
- colocación: mt27tlr010 Detergente para la limpieza de grasas; factor de residuo 0.055

## Recursos

**mt27tlr010** l Detergente para la limpieza de grasas
Datos técnicos: Coste energético 37.208 MJ; Emisión de CO2 1.086 kg; Código LER 20 01 30; Masa del elemento 1.06 kg; Volumen 0.00106 m3
Residuos:
- embalaje: re170203 Plástico. (componente de residuo); rendimiento 0.023 kg; Código LER 17 02 03; Masa del elemento 1 kg; Volumen 0.001667 m3
