# Rehabilitación de revestimiento exterior de fachada de lámina metálica

- Propiedad del archivo: CYPE Ingenieros S.A.
- Formato: FIEBDC-3/2016
- Programa: Generador de precios de la construcción. CYPE Ingenieros, S.A.
- Fecha: 07/11/2025
- Ámbito geográfico: Panamá
- Divisa: USD
- Costes indirectos: 3 %
- Gastos generales: 13 %
- Beneficio industrial: 6 %
- IVA: 13 %

## R Revestimientos

### RY Preparaciones, protecciones, reparaciones y refuerzos de revestimientos

#### RYY Reparaciones

**RYY070** m² Rehabilitación de revestimiento exterior de fachada de lámina metálica.
Rehabilitación de revestimiento exterior de fachada de lámina metálica, mediante la aplicación manual de dos manos de revestimiento elástico anticorrosivo a base de copolímeros acrílicos en dispersión acuosa, color blanco, acabado mate, textura lisa, (rendimiento: 0,333 l/m² cada mano). Incluso detergente alcalino, para eliminar los restos de suciedad.
Incluye: Preparación y limpieza del soporte. Aplicación de dos manos de acabado.
Criterio de medición de proyecto: Superficie resultante del desarrollo de las láminas metálicas que componen el revestimiento exterior de fachada, según documentación gráfica de Proyecto.
Criterio de medición de obra: Se medirá la superficie realmente ejecutada según especificaciones de Proyecto, resultante del desarrollo de las láminas metálicas que componen el revestimiento exterior de fachada.

| Código | Ud | Descripción | Rendimiento | Precio | Importe |
|---|---|---|---|---|---|
| mt27tth030a | l | Detergente alcalino, incoloro. (material) | 0.333 | 13.55 | 4.512 |
| mt27pir090a | l | Revestimiento elástico anticorrosivo, color blanco, acabado mate, textura lisa, a base de copolímeros acrílicos en dispersión acuosa, dióxido de titanio, pigmentos extendedores seleccionados y pigmentos anticorrosivos, exenta de plomo y de cromatos, antimoho y antiverdín, autolimpiable y con resistencia a los rayos UV, para aplicar con pistola. (material) | 0.666 | 20.23 | 13.473 |
| mq08lch020c | h | Equipo de chorro de agua a presión, con adaptador para lanza de agua. (maquinaria) | 0.227 | 7.19 | 1.632 |
| mq07ple010bg | Ud | Alquiler diario de cesta elevadora de brazo articulado, motor diésel, de 16 m de altura máxima de trabajo, incluso mantenimiento y seguro de responsabilidad civil. (maquinaria) | 0.01 | 153.24 | 1.532 |
| mo038 | h | Pintor. (mano de obra) | 0.693 | 18.63 | 12.911 |
| mo076 | h | Principiante de pintor. (mano de obra) | 0.693 | 11.94 | 8.274 |
| % | % | Herramientas | 2 % | 42.334 | 0.847 |
|  |  | Costes directos |  |  | 43.181 |

Residuos:
- colocación: mt27tth030a Detergente alcalino, incoloro; factor de residuo 0.02
- colocación: mt27pir090a; factor de residuo 0.03

## Recursos

**mt27tth030a** l Detergente alcalino, incoloro
Datos técnicos: Coste energético 19.904 MJ; Emisión de CO2 1.086 kg; Código LER 06 01 02; Masa del elemento 1.048 kg; Volumen 0.001048 m3
Residuos:
- embalaje: re170203 Plástico. (componente de residuo); rendimiento 0.032 kg; Código LER 17 02 03; Masa del elemento 1 kg; Volumen 0.001667 m3

**mt27pir090a** l Revestimiento elástico anticorrosivo
Datos técnicos: Coste energético 98.708 MJ; Emisión de CO2 3.751 kg; Código LER 17 09 04; Masa del elemento 1.3 kg; Volumen 0.000867 m3
Residuos:
- embalaje: re150104 Envases metálicos. (componente de residuo); rendimiento 0.064 kg; Código LER 15 01 04; Masa del elemento 1 kg; Volumen 0.001667 m3
