# Inodoro con tanque bajo, de porcelana sanitaria

- Propiedad del archivo: CYPE Ingenieros S.A.
- Formato: FIEBDC-3/2016
- Programa: Generador de precios de la construcción. CYPE Ingenieros, S.A.
- Fecha: 28/05/2024
- Ámbito geográfico: Panamá
- Divisa: USD
- Costes indirectos: 3 %
- Gastos generales: 13 %
- Beneficio industrial: 6 %
- IVA: 13 %

## S Señalización y equipamiento

### SA Artefactos sanitarios

#### SAI Inodoros

**SAI005** Ud Inodoro con tanque bajo, de porcelana sanitaria.
Inodoro de porcelana sanitaria, con tanque bajo, gama media, color, con asiento y tapa lacados, mecanismo de descarga de 3/6 litros, con juego de fijación y codo de desagüe. Incluso llave de regulación, enlace de alimentación flexible y silicona para sellado de juntas.
Incluye: Replanteo. Colocación y fijación del aparato. Montaje del desagüe. Conexión a la red de desagüe. Montaje de la grifería. Conexión a la red de agua fría. Comprobación de su correcto funcionamiento. Sellado de juntas.
Criterio de medición de proyecto: Número de unidades previstas, según documentación gráfica de Proyecto.
Criterio de medición de obra: Se medirá el número de unidades realmente colocadas según especificaciones de Proyecto.

| Código | Ud | Descripción | Rendimiento | Precio | Importe |
|---|---|---|---|---|---|
| mt30ips010e | Ud | Inodoro de porcelana sanitaria, con tanque bajo, gama media, color, con asiento y tapa lacados, mecanismo de descarga de 3/6 litros, con juego de fijación y codo de desagüe. (material) | 1 | 613.67 | 613.670 |
| mt30lla020 | Ud | Llave de regulación de 1/2", para inodoro, acabado cromado. (material) | 1 | 32.33 | 32.330 |
| mt38tew010a | Ud | Latiguillo flexible de 20 cm y 1/2" de diámetro. (material) | 1 | 11.15 | 11.150 |
| mt30www005 | Ud | Cartucho de 300 ml de silicona ácida monocomponente, fungicida, para sellado de juntas en ambientes húmedos. (material) | 0.012 | 10.45 | 0.125 |
| mo008 | h | Plomero. (mano de obra) | 1.731 | 17.64 | 30.535 |
| % | % | Herramientas | 2 % | 687.810 | 13.756 |
|  |  | Costes directos |  |  | 701.566 |

Residuos:
- colocación: mt30www005 Cartucho de 300 ml de silicona ácida monocomponente, fungicida, para sellado de juntas en ambientes húmedos; factor de residuo 0.06

## Recursos

**mt30ips010e** Ud Inodoro de porcelana sanitaria
Datos técnicos: Coste energético 152.221 MJ; Emisión de CO2 134.832 kg
Residuos:
- embalaje: re150101 Envases de papel y cartón. (componente de residuo); rendimiento 1.494 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
