# Bastidor empotrado para lavamanos mural

- Propiedad del archivo: CYPE Ingenieros S.A.
- Formato: FIEBDC-3/2016
- Programa: Generador de precios de la construcción. CYPE Ingenieros, S.A.
- Fecha: 26/10/2024
- Ámbito geográfico: Panamá
- Divisa: USD
- Costes indirectos: 3 %
- Gastos generales: 13 %
- Beneficio industrial: 6 %
- IVA: 13 %

## S Señalización y equipamiento

### SA Artefactos sanitarios

#### SAL Lavamanos

**SAL100** Ud Bastidor empotrado para lavamanos mural.
Instalación empotrada en muro de mampostería de bastidor premontado de acero galvanizado, de 80 mm de profundidad, para lavamanos mural, con fijaciones y tubo de desagüe con adaptador para 32, 40 y 50 mm de diámetro.
Incluye: Replanteo. Colocación y fijación. Conexión a la red de desagüe. Comprobación de su correcto funcionamiento.
Criterio de medición de proyecto: Número de unidades previstas, según documentación gráfica de Proyecto.
Criterio de medición de obra: Se medirá el número de unidades realmente colocadas según especificaciones de Proyecto.

| Código | Ud | Descripción | Rendimiento | Precio | Importe |
|---|---|---|---|---|---|
| mt30oli092a | Ud | Bastidor premontado de acero galvanizado, de 80 mm de profundidad, para lavamanos mural, con fijaciones y tubo de desagüe con adaptador para 32, 40 y 50 mm de diámetro, para empotrar en muro de mampostería. (material) | 1 | 291.53 | 291.530 |
| mo008 | h | Plomero. (mano de obra) | 0.577 | 18.33 | 10.576 |
| % | % | Herramientas | 2 % | 302.106 | 6.042 |
|  |  | Costes directos |  |  | 308.148 |

## Recursos

**mt30oli092a** Ud Bastidor premontado de acero galvanizado
Datos técnicos: Coste energético 63.672 MJ; Emisión de CO2 5.457 kg
Residuos:
- embalaje: re150101 Envases de papel y cartón. (componente de residuo); rendimiento 0.072 kg; Código LER 15 01 01; Masa del elemento 1 kg; Volumen 0.001333 m3
