# Protector lateral para radiador, de espuma de poliuretano de alta densidad

- Propiedad del archivo: CYPE Ingenieros S.A.
- Formato: FIEBDC-3/2016
- Programa: Generador de precios de la construcción. CYPE Ingenieros, S.A.
- Fecha: 28/05/2024
- Ámbito geográfico: Panamá
- Divisa: USD
- Costes indirectos: 3 %
- Gastos generales: 13 %
- Beneficio industrial: 6 %
- IVA: 13 %

## S Señalización y equipamiento

### SD Protecciones

#### SDA Protectores para radiadores

**SDA010** Ud Protector lateral para radiador, de espuma de poliuretano de alta densidad.
Protector lateral para radiador, de espuma de poliuretano de alta densidad, en forma de "L", de 50 mm de espesor, con recubrimiento de PVC, color a elegir. Colocación en obra: a presión en el radiador con un perfil autoadhesivo y atornillado a la superficie soporte con un perfil de aluminio.
Incluye: Replanteo. Montaje y fijación.
Criterio de medición de proyecto: Número de unidades previstas, según documentación gráfica de Proyecto.
Criterio de medición de obra: Se medirá el número de unidades realmente colocadas según especificaciones de Proyecto.

| Código | Ud | Descripción | Rendimiento | Precio | Importe |
|---|---|---|---|---|---|
| mt53pdi110a | Ud | Protector lateral para radiador, de espuma de poliuretano de alta densidad, en forma de "L", de 50 mm de espesor, con recubrimiento de PVC, color a elegir, con un perfil autoadhesivo para colocar a presión en el radiador y un perfil de aluminio para atornillar a la superficie soporte, Euroclase B-s1, d0 de reacción al fuego. (material) | 1 | 91.19 | 91.190 |
| mt26aaa240da | Ud | Taco de nylon con tornillo de cabeza avellanada, de acero inoxidable AISI 304, de 6 mm de diámetro y 35 mm de longitud. (material) | 3 | 0.33 | 0.990 |
| mo080 | h | Principiante de montador. (mano de obra) | 0.109 | 11.01 | 1.200 |
| % | % | Herramientas | 2 % | 93.380 | 1.868 |
|  |  | Costes directos |  |  | 95.248 |

Residuos:
- colocación: mt26aaa240da Taco de nylon con tornillo de cabeza avellanada, de acero inoxidable AISI 304, de 6 mm de diámetro y 35 mm de longitud; factor de residuo 0.0045

## Recursos

**mt26aaa240da** Ud Taco de nylon con tornillo de cabeza avellanada, de acero inoxidable AISI 304, de 6 mm de diámetro y 35 mm de longitud
Datos técnicos: Coste energético 0.227 MJ; Emisión de CO2 0.028 kg; Código LER 17 04 05; Masa del elemento 0.004 kg; Volumen 0.000002 m3
Residuos:
- embalaje: re150101 Envases de papel y cartón. (componente de residuo); rendimiento 0.001 kg; Código LER 15 01 01; Masa del elemento 1 kg; Volumen 0.001333 m3
