# Protector para canto de peldaño, de caucho

- Propiedad del archivo: CYPE Ingenieros S.A.
- Formato: FIEBDC-3/2016
- Programa: Generador de precios de la construcción. CYPE Ingenieros, S.A.
- Fecha: 28/05/2024
- Ámbito geográfico: Panamá
- Divisa: USD
- Costes indirectos: 3 %
- Gastos generales: 13 %
- Beneficio industrial: 6 %
- IVA: 13 %

## S Señalización y equipamiento

### SD Protecciones

#### SDE Protectores para escaleras

**SDE010** m Protector para canto de peldaño, de caucho.
Protector para canto de peldaño, de caucho, con alas de 50x30 mm y 2 mm de espesor, color negro. Colocación en obra: con tacos y tornillos.
Incluye: Replanteo. Montaje y fijación.
Criterio de medición de proyecto: Longitud medida según documentación gráfica de Proyecto.
Criterio de medición de obra: Se medirá la longitud realmente ejecutada según especificaciones de Proyecto.

| Código | Ud | Descripción | Rendimiento | Precio | Importe |
|---|---|---|---|---|---|
| mt53pdi190a | m | Protector para canto de peldaño, de caucho, con alas de 50x30 mm y 2 mm de espesor, color negro, Euroclase B-s1, d0 de reacción al fuego. (material) | 1 | 44.48 | 44.480 |
| mt26aaa240da | Ud | Taco de nylon con tornillo de cabeza avellanada, de acero inoxidable AISI 304, de 6 mm de diámetro y 35 mm de longitud. (material) | 4 | 0.33 | 1.320 |
| mo080 | h | Principiante de montador. (mano de obra) | 0.163 | 11.01 | 1.795 |
| % | % | Herramientas | 2 % | 47.595 | 0.952 |
|  |  | Costes directos |  |  | 48.547 |

Residuos:
- colocación: mt26aaa240da Taco de nylon con tornillo de cabeza avellanada, de acero inoxidable AISI 304, de 6 mm de diámetro y 35 mm de longitud; factor de residuo 0.0045

## Recursos

**mt26aaa240da** Ud Taco de nylon con tornillo de cabeza avellanada, de acero inoxidable AISI 304, de 6 mm de diámetro y 35 mm de longitud
Datos técnicos: Coste energético 0.227 MJ; Emisión de CO2 0.028 kg; Código LER 17 04 05; Masa del elemento 0.004 kg; Volumen 0.000002 m3
Residuos:
- embalaje: re150101 Envases de papel y cartón. (componente de residuo); rendimiento 0.001 kg; Código LER 15 01 01; Masa del elemento 1 kg; Volumen 0.001333 m3
