# Válvula de escuadra

- Propiedad del archivo: CYPE Ingenieros S.A.
- Formato: FIEBDC-3/2016
- Programa: Generador de precios de la construcción. CYPE Ingenieros, S.A.
- Fecha: 28/05/2024
- Ámbito geográfico: Panamá
- Divisa: USD
- Costes indirectos: 3 %
- Gastos generales: 13 %
- Beneficio industrial: 6 %
- IVA: 13 %

## S Señalización y equipamiento

### SG Griferías

#### SGA Accesorios

**SGA010** Ud Válvula de escuadra.
Válvula de escuadra, PN=16 bar, de 1/2"x3/8", con cuerpo de latón cromado, mando de ABS cromado, sistema de cierre de 1/4 de vuelta y embellecedor de acero cromado, temperatura de servicio hasta 90°C.
Incluye: Replanteo. Conexión de la válvula a los tubos. Comprobación de su correcto funcionamiento.
Criterio de medición de proyecto: Número de unidades previstas, según documentación gráfica de Proyecto.
Criterio de medición de obra: Se medirá el número de unidades realmente ejecutadas según especificaciones de Proyecto.

| Código | Ud | Descripción | Rendimiento | Precio | Importe |
|---|---|---|---|---|---|
| mt37sth016a | Ud | Válvula de escuadra, PN=16 bar, de 1/2"x3/8", con cuerpo de latón cromado, mando de ABS cromado, sistema de cierre de 1/4 de vuelta y embellecedor de acero cromado, temperatura de servicio hasta 90°C. (material) | 1 | 6.37 | 6.370 |
| mt37www010 | Ud | Material auxiliar para instalaciones de plomería sanitaria. (material) | 1 | 1.95 | 1.950 |
| mo008 | h | Plomero. (mano de obra) | 0.115 | 17.64 | 2.029 |
| mo107 | h | Principiante de plomería. (mano de obra) | 0.115 | 10.99 | 1.264 |
| % | % | Herramientas | 2 % | 11.613 | 0.232 |
|  |  | Costes directos |  |  | 11.845 |
