# Portarrollos para baño

- Propiedad del archivo: CYPE Ingenieros S.A.
- Formato: FIEBDC-3/2016
- Programa: Generador de precios de la construcción. CYPE Ingenieros, S.A.
- Fecha: 28/05/2024
- Ámbito geográfico: Panamá
- Divisa: USD
- Costes indirectos: 3 %
- Gastos generales: 13 %
- Beneficio industrial: 6 %
- IVA: 13 %

## S Señalización y equipamiento

### SM Baños

#### SMA Accesorios

**SMA040** Ud Portarrollos para baño.
Portarrollos de papel higiénico, doméstico, de acero inoxidable AISI 304, acabado cromado, de 132x132x80 mm. Fijación al soporte con las sujeciones suministradas por el fabricante.
Incluye: Replanteo. Colocación y fijación.
Criterio de medición de proyecto: Número de unidades previstas, según documentación gráfica de Proyecto.
Criterio de medición de obra: Se medirá el número de unidades realmente colocadas según especificaciones de Proyecto.

| Código | Ud | Descripción | Rendimiento | Precio | Importe |
|---|---|---|---|---|---|
| mt31abn040a | Ud | Portarrollos de papel higiénico, doméstico, sin tapa, de acero inoxidable AISI 304, acabado cromado, de 132x132x80 mm. (material) | 1 | 42.36 | 42.360 |
| mo107 | h | Principiante de plomería. (mano de obra) | 0.115 | 10.99 | 1.264 |
| % | % | Herramientas | 2 % | 43.624 | 0.872 |
|  |  | Costes directos |  |  | 44.496 |

## Recursos

**mt31abn040a** Ud Portarrollos de papel higiénico, doméstico, sin tapa, de acero inoxidable AISI 304, acabado cromado, de 132x132x80 mm
Datos técnicos: Coste energético 21.468 MJ; Emisión de CO2 3.211 kg
Residuos:
- embalaje: re150101 Envases de papel y cartón. (componente de residuo); rendimiento 0.072 kg; Código LER 15 01 01; Masa del elemento 1 kg; Volumen 0.001333 m3
