# Buzón de inspección prefabricado de concreto simple

- Propiedad del archivo: CYPE Ingenieros S.A.
- Formato: FIEBDC-3/2016
- Programa: Generador de precios de la construcción. CYPE Ingenieros, S.A.
- Fecha: 28/05/2024
- Ámbito geográfico: Panamá
- Divisa: USD
- Costes indirectos: 3 %
- Gastos generales: 13 %
- Beneficio industrial: 6 %
- IVA: 13 %

## U Urbanización interior del terreno

### UA Alcantarillado sanitario sanitario

#### UAP Buzones de inspección

**UAP011** Ud Buzón de inspección prefabricado de concreto simple.
Buzón de inspección de elementos prefabricados de concreto simple, de 1,00 m de diámetro interior y de 2,6 m de altura útil interior, formado por: losa sobre relleno de 25 cm de espesor de concreto armado f'c=280 kg/cm² (4000 psi), clase de exposición F0 S1 P1 C1, tamaño máximo del agregado 25 mm (1" ASTM Nº 57), consistencia blanda ligeramente armada con malla electrosoldada tipo 6x6 2/2 de acero Grado 70; base prefabricada de concreto simple, de 125x125x100 cm, con dos orificios de 30 cm de diámetro para conexión de colectores, de 100 cm de diámetro interior, con unión rígida machihembrada con junta de goma, resistencia a compresión mayor de 250 kg/cm²; anillo prefabricado de concreto simple, para pozo, con unión rígida machihembrada con junta de goma, de 100 cm de diámetro interior y 100 cm de altura, resistencia a compresión mayor de 250 kg/cm²; cono asimétrico prefabricado de concreto simple, con unión rígida machihembrada con junta de goma, de 100 a 60 cm de diámetro interior y 60 cm de altura, resistencia a compresión mayor de 250 kg/cm² y losa alrededor de la boca del cono de 150x150 cm y 20 cm de espesor de concreto simple f'c=315 kg/cm² (4500 psi), clase de exposición F0 S2 P1 C0, tamaño máximo del agregado 25 mm (1" ASTM Nº 57), consistencia blanda; con cierre de tapa circular con bloqueo y marco de fundición carga de rotura 400 kN, instalado en calzadas de calles, incluyendo las peatonales, o zonas de estacionamiento colectivo para todo tipo de vehículos. Incluso concreto en masa f'c=315 kg/cm² (4500 psi), clase de exposición F0 S2 P1 C0, tamaño máximo del agregado 25 mm (1" ASTM Nº 57), consistencia blanda para formación de canal en el fondo del buzón y lubricante para montaje.
Criterio de valoración económica: El precio incluye los equipos y la maquinaria necesarios para el desplazamiento y la disposición en obra de los elementos, pero no incluye la excavación ni el relleno del trasdós.
Incluye: Replanteo. Colocación de la malla electrosoldada. Vaciado y compactación del concreto en formación de losa sobre relleno. Montaje. Formación del canal en el fondo del buzón. Conexionado de los ramales colectores al buzón. Colocación de los pates. Vaciado y compactación del concreto para formación de la losa alrededor de la boca del cono. Colocación de marco, tapa de registro y accesorios. Comprobación de su correcto funcionamiento.
Criterio de medición de proyecto: Número de unidades previstas, según documentación gráfica de Proyecto.
Criterio de medición de obra: Se medirá el número de unidades realmente ejecutadas según especificaciones de Proyecto.

| Código | Ud | Descripción | Rendimiento | Precio | Importe |
|---|---|---|---|---|---|
| mt10haf100knc | m³ | Concreto f'c=280 kg/cm² (4000 psi), clase de exposición F0 S1 P1 C1, tamaño máximo del agregado 25 mm (1" ASTM Nº 57), consistencia blanda, premezclado, según ACI 318. (material) | 0.675 | 129.23 | 87.230 |
| mt07ame120ii | m² | Malla electrosoldada tipo 6x6 2/2 de acero Grado 70, con varillas lisas espaciadas 15,24x15,24 cm de 6,65 mm de diámetro, según ASTM A 185 y ASTM A 497. (material) | 2.25 | 4.23 | 9.518 |
| mt10hmf100fzb | m³ | Concreto simple f'c=315 kg/cm² (4500 psi), clase de exposición F0 S2 P1 C0, tamaño máximo del agregado 25 mm (1" ASTM Nº 57), consistencia blanda, premezclado, según ACI 318. (material) | 0.495 | 134.33 | 66.493 |
| mt46phm005a | Ud | Base prefabricada de concreto simple, de 125x125x100 cm, con dos orificios de 30 cm de diámetro para conexión de colectores, de 100 cm de diámetro interior, con unión rígida machihembrada con junta de goma, resistencia a compresión mayor de 250 kg/cm² para formación de pozo de registro. (material) | 1 | 229.92 | 229.920 |
| mt46phm011b | Ud | Anillo prefabricado de concreto simple, para pozo, con unión rígida machihembrada con junta de goma, de 100 cm de diámetro interior y 100 cm de altura, resistencia a compresión mayor de 250 kg/cm². (material) | 1 | 78.45 | 78.450 |
| mt46phm020b | Ud | Cono asimétrico prefabricado de concreto simple, con unión rígida machihembrada con junta de goma, de 100 a 60 cm de diámetro interior y 60 cm de altura, resistencia a compresión mayor de 250 kg/cm², para formación de pozo de registro. (material) | 1 | 77.92 | 77.920 |
| mt46thb110b | kg | Lubricante para unión con junta elástica, en pozos de registro prefabricados. (material) | 0.009 | 3.92 | 0.035 |
| mt46tpr010q | Ud | Tapa circular con bloqueo mediante tres pestañas y marco de fundición dúctil de 850 mm de diámetro exterior y 100 mm de altura, paso libre de 600 mm, para pozo, carga de rotura 400 kN. Tapa revestida con pintura bituminosa y marco provisto de junta de insonorización de polietileno y dispositivo de seguridad. (material) | 1 | 160.25 | 160.250 |
| mt46phm050 | Ud | Pate de polipropileno conformado en U, para pozo, de 330x160 mm, sección transversal de D=25 mm. (material) | 7 | 6.48 | 45.360 |
| mq04cag010a | h | Camión con grúa de hasta 6 t. (maquinaria) | 0.464 | 64.17 | 29.775 |
| mo041 | h | Albañil especializado en mampostería de obra civil. (mano de obra) | 4.118 | 17.17 | 70.706 |
| mo087 | h | Principiante de albañilería de obra civil. (mano de obra) | 2.059 | 11.01 | 22.670 |
| % | % | Herramientas | 2 % | 878.327 | 17.567 |
|  |  | Costes directos |  |  | 895.894 |

Residuos:
- colocación: mt10haf100knc; factor de residuo 0.00137209
- colocación: mt07ame120ii; factor de residuo 0.0202565
- colocación: mt10hmf100fzb; factor de residuo 0.00133997
- colocación: mt46phm005a; factor de residuo 0.0083
- colocación: mt46phm011b; factor de residuo 0.0083
- colocación: mt46phm020b; factor de residuo 0.0083

## Recursos

**mt10haf100knc** m³ Concreto f'c=280 kg/cm² (4000 psi)
Datos técnicos: Coste energético 2208.000 MJ; Emisión de CO2 253.000 kg; Código LER 17 01 01; Masa del elemento 2300 kg; Volumen 1.533333 m3

**mt07ame120ii** m² Malla electrosoldada tipo 6x6 2/2 de acero Grado 70
Datos técnicos: Coste energético 36.174 MJ; Emisión de CO2 1.877 kg; Código LER 17 04 05; Masa del elemento 3.68 kg; Volumen 0.001752 m3

**mt10hmf100fzb** m³ Concreto simple f'c=315 kg/cm² (4500 psi)
Datos técnicos: Coste energético 2208.000 MJ; Emisión de CO2 253.000 kg; Código LER 17 01 01; Masa del elemento 2300 kg; Volumen 1.533333 m3

**mt46phm005a** Ud Base prefabricada de concreto simple
Datos técnicos: Coste energético 1230.394 MJ; Emisión de CO2 161.192 kg; Código LER 17 01 01; Masa del elemento 1240 kg; Volumen 0.826667 m3
Residuos:
- embalaje: re170201 Madera. (componente de residuo); rendimiento 0.017 kg; Código LER 17 02 01; Masa del elemento 1 kg; Volumen 0.000909 m3
- embalaje: re170203 Plástico. (componente de residuo); rendimiento 0.005 kg; Código LER 17 02 03; Masa del elemento 1 kg; Volumen 0.001667 m3

**mt46phm011b** Ud Anillo prefabricado de concreto simple
Datos técnicos: Coste energético 776.974 MJ; Emisión de CO2 101.652 kg; Código LER 17 01 01; Masa del elemento 782 kg; Volumen 0.521333 m3
Residuos:
- embalaje: re170201 Madera; rendimiento 0.017 kg
- embalaje: re170203 Plástico; rendimiento 0.005 kg

**mt46phm020b** Ud Cono asimétrico prefabricado de concreto simple
Datos técnicos: Coste energético 461.164 MJ; Emisión de CO2 60.182 kg; Código LER 17 01 01; Masa del elemento 463 kg; Volumen 0.308667 m3
Residuos:
- embalaje: re170201 Madera; rendimiento 0.017 kg
- embalaje: re170203 Plástico; rendimiento 0.005 kg

**mt46tpr010q** Ud Tapa circular con bloqueo mediante tres pestañas y marco de fundición dúctil de 850 mm de diámetro exterior y 100 mm de
Datos técnicos: Coste energético 1381.150 MJ; Emisión de CO2 86.132 kg
Residuos:
- embalaje: re150101 Envases de papel y cartón. (componente de residuo); rendimiento 0.074 kg; Código LER 15 01 01; Masa del elemento 1 kg; Volumen 0.001333 m3

**mt46phm050** Ud Pate de polipropileno conformado en U, para pozo, de 330x160 mm, sección transversal de D=25 mm
Datos técnicos: Coste energético 14.190 MJ; Emisión de CO2 0.650 kg
Residuos:
- embalaje: re150101 Envases de papel y cartón; rendimiento 0.076 kg
