# Equipamiento

- Propiedad del archivo: CYPE Ingenieros S.A.
- Formato: FIEBDC-3/2016
- Programa: Generador de precios de la construcción. CYPE Ingenieros, S.A.
- Fecha: 26/10/2024
- Ámbito geográfico: Panamá
- Divisa: USD
- Costes indirectos: 3 %
- Gastos generales: 13 %
- Beneficio industrial: 6 %
- IVA: 13 %

## U Urbanización interior del terreno

### UD Pistas deportivas

#### UDE Equipamientos

**UDE010** Ud Equipamiento.
Equipo deportivo para pista de tenis, formado por red de nylon reforzado, postes de apoyo y accesorios reglamentarios, según normativa federativa, con anclajes de suelo para postes de tubo de aluminio de 93 mm de diámetro y 420 mm de longitud, con tapa, recibidos en dado de concreto f'c=210 kg/cm² (3000 psi), clase de exposición F0 S0 P0 C0, tamaño máximo del agregado 25 mm (1" ASTM Nº 57), consistencia blanda de 50x50x40 cm.
Incluye: Replanteo. Preparación de los anclajes. Colocación del equipamiento.
Criterio de medición de proyecto: Número de unidades previstas, según documentación gráfica de Proyecto.
Criterio de medición de obra: Se medirá el número de unidades realmente ejecutadas según especificaciones de Proyecto.

| Código | Ud | Descripción | Rendimiento | Precio | Importe |
|---|---|---|---|---|---|
| mt10hmf100anb | m³ | Concreto simple f'c=210 kg/cm² (3000 psi), clase de exposición F0 S0 P0 C0, tamaño máximo del agregado 25 mm (1" ASTM Nº 57), consistencia blanda, premezclado, según ACI 318. (material) | 0.3 | 124.33 | 37.299 |
| mt47ede011a | Ud | Vaina de aluminio para anclaje en suelo de poste de tenis, en tubo de 93 mm de diámetro y 420 mm de longitud, con tapa. (material) | 2 | 60.5 | 121.000 |
| mt47ede010a | Ud | Equipo deportivo para pista de tenis, compuesto de red de nylon reforzado, postes de apoyo y accesorios reglamentarios, según normativa federativa. (material) | 1 | 1209.98 | 1209.980 |
| mo041 | h | Albañil especializado en mampostería de obra civil. (mano de obra) | 4.479 | 17.84 | 79.905 |
| mo087 | h | Principiante de albañilería de obra civil. (mano de obra) | 4.479 | 11.44 | 51.240 |
| % | % | Herramientas | 2 % | 1499.424 | 29.988 |
|  |  | Costes directos |  |  | 1529.412 |

Residuos:
- colocación: mt10hmf100anb; factor de residuo 0.00141737

## Recursos

**mt10hmf100anb** m³ Concreto simple f'c=210 kg/cm² (3000 psi)
Datos técnicos: Coste energético 1840.000 MJ; Emisión de CO2 230.000 kg; Código LER 17 01 01; Masa del elemento 2300 kg; Volumen 1.533333 m3
