# Aporte de tierra vegetal

- Propiedad del archivo: CYPE Ingenieros S.A.
- Formato: FIEBDC-3/2016
- Programa: Generador de precios de la construcción. CYPE Ingenieros, S.A.
- Fecha: 28/05/2024
- Ámbito geográfico: Panamá
- Divisa: USD
- Costes indirectos: 3 %
- Gastos generales: 13 %
- Beneficio industrial: 6 %
- IVA: 13 %

## U Urbanización interior del terreno

### UJ Jardinería

#### UJA Acondicionamiento del terreno

**UJA050** m³ Aporte de tierra vegetal.
Aporte de tierra vegetal cribada, suministrada en sacos y extendida con medios manuales, mediante pala, azada y rastrillo, en capas de espesor uniforme y sin producir daños a las plantas existentes.
Incluye: Acopio de la tierra vegetal. Extendido y perfilado de la tierra vegetal. Señalización y protección del terreno.
Criterio de medición de proyecto: Volumen medido según documentación gráfica de Proyecto.
Criterio de medición de obra: Se medirá el volumen realmente ejecutado según especificaciones de Proyecto.

| Código | Ud | Descripción | Rendimiento | Precio | Importe |
|---|---|---|---|---|---|
| mt48tie030b | m³ | Tierra vegetal cribada, suministrada en sacos. (material) | 1.12 | 35.79 | 40.085 |
| mo040 | h | Jardinero. (mano de obra) | 1.015 | 17.17 | 17.428 |
| mo115 | h | Ayudante de jardinería. (mano de obra) | 1.015 | 10.59 | 10.749 |
| % | % | Herramientas | 2 % | 68.262 | 1.365 |
|  |  | Costes directos |  |  | 69.627 |

Residuos:
- colocación: mt48tie030b Tierra vegetal cribada, suministrada en sacos; factor de residuo 0.003

## Recursos

**mt48tie030b** m³ Tierra vegetal cribada, suministrada en sacos
Datos técnicos: Coste energético 151.700 MJ; Emisión de CO2 8.200 kg; Código LER 17 05 04; Masa del elemento 2050 kg; Volumen 1.28125 m3
