# Silla alta para socorrista

- Propiedad del archivo: CYPE Ingenieros S.A.
- Formato: FIEBDC-3/2016
- Programa: Generador de precios de la construcción. CYPE Ingenieros, S.A.
- Fecha: 28/05/2024
- Ámbito geográfico: Panamá
- Divisa: USD
- Costes indirectos: 3 %
- Gastos generales: 13 %
- Beneficio industrial: 6 %
- IVA: 13 %

## U Urbanización interior del terreno

### UP Piscinas

#### UPE Equipamiento exterior

**UPE060** Ud Silla alta para socorrista.
Silla alta para socorrista de piscina, de tubo de 43 mm de diámetro, de acero inoxidable AISI 304L, acabado pulido brillante, con peldaños, plataforma, asiento de material plástico y base con ruedas, con soporte para salvavidas y soporte para sombrilla.
Incluye: Montaje y fijación de los componentes.
Criterio de medición de proyecto: Número de unidades previstas, según documentación gráfica de Proyecto.
Criterio de medición de obra: Se medirá el número de unidades realmente ejecutadas según especificaciones de Proyecto.

| Código | Ud | Descripción | Rendimiento | Precio | Importe |
|---|---|---|---|---|---|
| mt47pep060d | Ud | Silla alta para socorrista de piscina, de tubo de 43 mm de diámetro, de acero inoxidable AISI 304L, acabado pulido brillante, con peldaños, plataforma, asiento de material plástico y base con ruedas, con soporte para salvavidas y soporte para sombrilla. (material) | 1 | 3461.71 | 3461.710 |
| mo080 | h | Principiante de montador. (mano de obra) | 1.145 | 11.01 | 12.606 |
| % | % | Herramientas | 2 % | 3474.316 | 69.486 |
|  |  | Costes directos |  |  | 3543.802 |

## Recursos

**mt47pep060d** Ud Silla alta para socorrista de piscina
Datos técnicos: Coste energético 2873.549 MJ; Emisión de CO2 391.483 kg
Residuos:
- embalaje: re150101 Envases de papel y cartón. (componente de residuo); rendimiento 1.584 kg; Código LER 15 01 01; Masa del elemento 1 kg; Volumen 0.001333 m3
