# Concreto lanzado, para vaso de piscina

- Propiedad del archivo: CYPE Ingenieros S.A.
- Formato: FIEBDC-3/2016
- Programa: Generador de precios de la construcción. CYPE Ingenieros, S.A.
- Fecha: 28/05/2024
- Ámbito geográfico: Panamá
- Divisa: USD
- Costes indirectos: 3 %
- Gastos generales: 13 %
- Beneficio industrial: 6 %
- IVA: 13 %

## U Urbanización interior del terreno

### UP Piscinas

#### UPG Vasos, ménsulas y escaleras

**UPG010** m² Concreto lanzado, para vaso de piscina.
Concreto f'c=350 kg/cm² (5000 psi), clase de exposición F0 S0 P1 C2, tamaño máximo del agregado 9,5 mm (3/8" ASTM Nº 8), consistencia blanda, lanzado por vía húmeda para formación de paramento horizontal de vaso de piscina, de 15 cm de espesor, con doble malla electrosoldada tipo 6x6 10/10 de acero Grado 70, con barras separadas 15,24x15,24 cm de Ø 3,43 mm, y armadura de refuerzo de acero Grado 60 (fy=4200 kg/cm²), cuantía 4 kg/m³, sin juntas de dilatación. Incluso alambre de atar y separadores.
Incluye: Preparación de la superficie soporte. Colocación de la malla electrosoldada. Colocación de la armadura de refuerzo. Proyección del concreto en capas sucesivas.
Criterio de medición de proyecto: Superficie medida según documentación gráfica de Proyecto.
Criterio de medición de obra: Se medirá la superficie realmente ejecutada según especificaciones de Proyecto.

| Código | Ud | Descripción | Rendimiento | Precio | Importe |
|---|---|---|---|---|---|
| mt07ame120aa | m² | Malla electrosoldada tipo 6x6 10/10 de acero Grado 70, con varillas lisas espaciadas 15,24x15,24 cm de 3,43 mm de diámetro, según ASTM A 185 y ASTM A 497. (material) | 2.2 | 1.12 | 2.464 |
| mt07aco110c | kg | Acero en varillas corrugadas, Grado 60 (fy=4200 kg/cm²), de varios diámetros, según ASTM A 615. (material) | 4.2 | 0.9 | 3.780 |
| mt08var050 | kg | Alambre galvanizado para atar, de 1,30 mm de diámetro. (material) | 0.048 | 2 | 0.096 |
| mt07aco020d | Ud | Separador homologado para muros. (material) | 4 | 0.08 | 0.320 |
| mt10hes200b | m³ | Concreto para lanzar, f'c=350 kg/cm² (5000 psi), clase de exposición F0 S0 P1 C2, tamaño máximo del agregado 9,5 mm (3/8" ASTM Nº 8), consistencia blanda, con una dosificación de cemento de 400 kg/m³, premezclado. (material) | 0.155 | 154.45 | 23.940 |
| mq06gun010 | h | Lanzadora de concreto por vía húmeda 33 kW. (maquinaria) | 0.811 | 16.84 | 13.657 |
| mo043 | h | Reforzador. (mano de obra) | 0.087 | 17.87 | 1.555 |
| mo090 | h | Principiante de reforzador. (mano de obra) | 0.092 | 11.45 | 1.053 |
| mo041 | h | Albañil especializado en mampostería de obra civil. (mano de obra) | 0.591 | 17.17 | 10.147 |
| mo087 | h | Principiante de albañilería de obra civil. (mano de obra) | 0.25 | 11.01 | 2.753 |
| % | % | Herramientas | 3 % | 59.765 | 1.793 |
|  |  | Costes directos |  |  | 61.558 |

Residuos:
- colocación: mt07ame120aa; factor de residuo 0.025
- colocación: mt07aco110c Acero en varillas corrugadas, Grado 60 (fy=4200 kg/cm²), de varios diámetros, según ASTM A 615; factor de residuo 0.025
- colocación: mt08var050 Alambre galvanizado para atar, de 1,30 mm de diámetro; factor de residuo 0.0038
- colocación: mt10hes200b; factor de residuo 0.00121306

## Recursos

**mt07ame120aa** m² Malla electrosoldada tipo 6x6 10/10 de acero Grado 70
Datos técnicos: Coste energético 9.633 MJ; Emisión de CO2 0.500 kg; Código LER 17 04 05; Masa del elemento 0.98 kg; Volumen 0.000467 m3

**mt07aco110c** kg Acero en varillas corrugadas, Grado 60 (fy=4200 kg/cm²), de varios diámetros, según ASTM A 615
Datos técnicos: Coste energético 9.830 MJ; Emisión de CO2 0.510 kg; Código LER 17 04 05; Masa del elemento 1 kg; Volumen 0.000476 m3

**mt08var050** kg Alambre galvanizado para atar, de 1,30 mm de diámetro
Datos técnicos: Coste energético 25.100 MJ; Emisión de CO2 2.560 kg; Código LER 17 04 05; Masa del elemento 1 kg; Volumen 0.000476 m3

**mt07aco020d** Ud Separador homologado para muros
Datos técnicos: Coste energético 1.105 MJ; Emisión de CO2 0.114 kg
Residuos:
- embalaje: re150101 Envases de papel y cartón. (componente de residuo); rendimiento 0.072 kg; Código LER 15 01 01; Masa del elemento 1 kg; Volumen 0.001333 m3

**mt10hes200b** m³ Concreto para lanzar
Datos técnicos: Coste energético 2208.000 MJ; Emisión de CO2 253.000 kg; Código LER 17 01 01; Masa del elemento 2300 kg; Volumen 1.533333 m3
