# Proyector subacuático para piscina de vaso de concreto

- Propiedad del archivo: CYPE Ingenieros S.A.
- Formato: FIEBDC-3/2016
- Programa: Generador de precios de la construcción. CYPE Ingenieros, S.A.
- Fecha: 28/05/2024
- Ámbito geográfico: Panamá
- Divisa: USD
- Costes indirectos: 3 %
- Gastos generales: 13 %
- Beneficio industrial: 6 %
- IVA: 13 %

## U Urbanización interior del terreno

### UP Piscinas

#### UPI Equipos de iluminación

**UPI020** Ud Proyector subacuático para piscina de vaso de concreto.
Proyector de luz blanca, de plástico, de color blanco, con embellecedor de color blanco, de 32 W de potencia, clase de eficiencia energética D, temperatura de color 3000 K, flujo luminoso 4320 lúmenes, alimentación a 12 V, protección IP68, para piscina de vaso de concreto, con fijación mediante cruz, tacos y tornillos. Incluso accesorios, sujeciones y material auxiliar.
Incluye: Montaje y fijación. Conexionado. Comprobación de su correcto funcionamiento.
Criterio de medición de proyecto: Número de unidades previstas, según documentación gráfica de Proyecto.
Criterio de medición de obra: Se medirá el número de unidades realmente ejecutadas según especificaciones de Proyecto.

| Código | Ud | Descripción | Rendimiento | Precio | Importe |
|---|---|---|---|---|---|
| mt47pil120la | Ud | Proyector de luz blanca, de plástico, de color blanco, con embellecedor de color blanco, de 32 W de potencia, clase de eficiencia energética D, temperatura de color 3000 K, flujo luminoso 4320 lúmenes, alimentación a 12 V, protección IP68, para piscina de vaso de concreto, con fijación mediante cruz, tacos y tornillos. (material) | 1 | 602.41 | 602.410 |
| mt34www011 | Ud | Material auxiliar para instalación de aparatos de iluminación. (material) | 1 | 1.25 | 1.250 |
| mo003 | h | Instalador instalador electricista. (mano de obra) | 0.458 | 17.64 | 8.079 |
| mo102 | h | Principiante de instalador electricista. (mano de obra) | 0.458 | 10.99 | 5.033 |
| % | % | Herramientas | 2 % | 616.772 | 12.335 |
|  |  | Costes directos |  |  | 629.107 |

## Recursos

**mt47pil120la** Ud Proyector de luz blanca
Datos técnicos: Coste energético 0.964 MJ; Emisión de CO2 1.518 kg
Residuos:
- embalaje: re150101 Envases de papel y cartón. (componente de residuo); rendimiento 1.786 kg; Código LER 15 01 01; Masa del elemento 1 kg; Volumen 0.001333 m3
