# Piscina prefabricada

- Propiedad del archivo: CYPE Ingenieros S.A.
- Formato: FIEBDC-3/2016
- Programa: Generador de precios de la construcción. CYPE Ingenieros, S.A.
- Fecha: 28/05/2024
- Ámbito geográfico: Panamá
- Divisa: USD
- Costes indirectos: 3 %
- Gastos generales: 13 %
- Beneficio industrial: 6 %
- IVA: 13 %

## U Urbanización interior del terreno

### UP Piscinas

#### UPP Piscinas prefabricadas

**UPP010** Ud Piscina prefabricada.
Piscina prefabricada compacta realizada en taller con sucesivas capas de resinas de poliéster reforzadas con fibras de vidrio hasta alcanzar un espesor de 1 cm, de forma rectangular, de dimensiones 10,2x3,90x1,40 m (volumen 61 m³), con peldaños de bajada en escalinata del mismo material, terminación de la superficie pulida y de suave tacto, sin incluir excavación. Compuesta de los siguientes elementos: VASO con skimmers, boquillas de impulsión, toma limpiafondos y parrilla; EQUIPO COMPLETO DE DEPURACIÓN y esterilización del agua en caseta prefabricada de poliéster; filtros; bomba monofásica, tuberías y arena de sílex; EQUIPO ELÉCTRICO con reloj programador, térmico, contactor, diferencial, etc; TUBERÍAS de PVC 6 atm, en circuito cerrado de depuración; CORONACIÓN DE PISCINA con remate perimetral de piedra artificial lavada de 50 cm de ancho; TRANSPORTE Y DESCARGA hasta 50 km de radio y descarga con pluma hasta 8 m. Incluso losa sobre relleno de concreto armado de 10 cm de espesor, realizada con concreto f'c=245 kg/cm² (3500 psi), clase de exposición F0 S0 P0 C0, tamaño máximo del agregado 25 mm (1" ASTM Nº 57), consistencia blanda y malla electrosoldada tipo 6x6 2/2 de acero Grado 70, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf100ajc | m³ | Concreto f'c=245 kg/cm² (3500 psi), clase de exposición F0 S0 P0 C0, tamaño máximo del agregado 25 mm (1" ASTM Nº 57), consistencia blanda, premezclado, según ACI 318. (material) | 4 | 125.92 | 503.680 |
| mt07ame120ii | m² | Malla electrosoldada tipo 6x6 2/2 de acero Grado 70, con varillas lisas espaciadas 15,24x15,24 cm de 6,65 mm de diámetro, según ASTM A 185 y ASTM A 497. (material) | 47.7 | 4.23 | 201.771 |
| mt47ppi010d | Ud | Piscina prefabricada de poliéster, 10,2x3,90x1,40 m (volumen 61 m³), compuesta de vaso con skimmers, boquillas de impulsión, toma limpiafondos y parrilla; equipo completo de depuración y esterilización del agua en caseta prefabricada; equipo eléctrico, red de tuberías de PVC; escalera, accesorios y equipo de limpieza. (material) | 1 | 13450.42 | 13450.420 |
| mt01arr010b | t | Grava de cantera, de 20 a 30 mm de diámetro. (material) | 48.8 | 15.02 | 732.976 |
| mt47ppi020d | Ud | Remate perimetral de piedra artificial para coronación de borde en piscina prefabricada de poliéster, 10,2x3,90x1,40 m, volumen 61 m³. (material) | 1 | 806.97 | 806.970 |
| mq07gte010c | h | Grúa autopropulsada de brazo telescópico con una capacidad de elevación de 30 t y 27 m de altura máxima de trabajo. (maquinaria) | 6.955 | 86.94 | 604.668 |
| mo041 | h | Albañil especializado en mampostería de obra civil. (mano de obra) | 45.781 | 17.17 | 786.060 |
| mo087 | h | Principiante de albañilería de obra civil. (mano de obra) | 68.671 | 11.01 | 756.068 |
| % | % | Herramientas | 2 % | 17842.613 | 356.852 |
|  |  | Costes directos |  |  | 18199.465 |

Residuos:
- colocación: mt10haf100ajc; factor de residuo 0.00139298
- colocación: mt07ame120ii; factor de residuo 0.0202565
- colocación: mt01arr010b Grava de cantera, de 20 a 30 mm de diámetro; factor de residuo 0.00686426
- colocación: mt47ppi020d; factor de residuo 0.0083

## Recursos

**mt10haf100ajc** m³ Concreto f'c=245 kg/cm² (3500 psi)
Datos técnicos: Coste energético 1840.000 MJ; Emisión de CO2 230.000 kg; Código LER 17 01 01; Masa del elemento 2300 kg; Volumen 1.533333 m3

**mt07ame120ii** m² Malla electrosoldada tipo 6x6 2/2 de acero Grado 70
Datos técnicos: Coste energético 36.174 MJ; Emisión de CO2 1.877 kg; Código LER 17 04 05; Masa del elemento 3.68 kg; Volumen 0.001752 m3

**mt01arr010b** t Grava de cantera, de 20 a 30 mm de diámetro
Datos técnicos: Coste energético 75.000 MJ; Emisión de CO2 4.000 kg; Código LER 01 04 08; Masa del elemento 1000 kg; Volumen 0.666667 m3

**mt47ppi020d** Ud Remate perimetral de piedra artificial para coronación de borde en piscina prefabricada de poliéster
Datos técnicos: Coste energético 35.685 MJ; Emisión de CO2 144.155 kg; Código LER 17 01 01; Masa del elemento 958.8 kg; Volumen 0.6392 m3
Residuos:
- embalaje: re170201 Madera. (componente de residuo); rendimiento 0.001 kg; Código LER 17 02 01; Masa del elemento 1 kg; Volumen 0.000909 m3
- embalaje: re170203 Plástico. (componente de residuo); rendimiento 0.07 kg; Código LER 17 02 03; Masa del elemento 1 kg; Volumen 0.001667 m3
