# Trampa de grasas de poliéster reforzado con fibra de vidrio (PRFV)

- Propiedad del archivo: CYPE Ingenieros S.A.
- Formato: FIEBDC-3/2016
- Programa: Generador de precios de la construcción. CYPE Ingenieros, S.A.
- Fecha: 26/10/2024
- Ámbito geográfico: Panamá
- Divisa: USD
- Costes indirectos: 3 %
- Gastos generales: 13 %
- Beneficio industrial: 6 %
- IVA: 13 %

## U Urbanización interior del terreno

### US Tratamiento de aguas residuales domésticas

#### USA Accesorios

**USA030** Ud Trampa de grasas de poliéster reforzado con fibra de vidrio (PRFV).
Trampa de grasas de poliéster reforzado con fibra de vidrio (PRFV), rectangular, de 500 litros, de 2 litros/s de caudal máximo de aguas grises, con boca de acceso, boca de entrada y boca de salida de 110 mm de diámetro.
Incluye: Replanteo. Colocación. Conexionado y comprobación de su correcto funcionamiento.
Criterio de medición de proyecto: Número de unidades previstas, según documentación gráfica de Proyecto.
Criterio de medición de obra: Se medirá el número de unidades realmente ejecutadas según especificaciones de Proyecto.

| Código | Ud | Descripción | Rendimiento | Precio | Importe |
|---|---|---|---|---|---|
| mt46fgp120a | Ud | Trampa de grasas de poliéster reforzado con fibra de vidrio (PRFV), rectangular, de 500 litros, de 2 litros/s de caudal máximo de aguas grises, con boca de acceso, boca de entrada y boca de salida de 110 mm de diámetro, para pretratamiento de aguas residuales. (material) | 1 | 746.91 | 746.910 |
| mo008 | h | Plomero. (mano de obra) | 1.312 | 18.33 | 24.049 |
| mo107 | h | Principiante de plomería. (mano de obra) | 1.312 | 11.42 | 14.983 |
| % | % | Herramientas | 2 % | 785.942 | 15.719 |
|  |  | Costes directos |  |  | 801.661 |

## Recursos

**mt46fgp120a** Ud Trampa de grasas de poliéster reforzado con fibra de vidrio (PRFV)
Datos técnicos: Coste energético 1578.400 MJ; Emisión de CO2 71.948 kg
Residuos:
- embalaje: re150101 Envases de papel y cartón. (componente de residuo); rendimiento 1.485 kg; Código LER 15 01 01; Masa del elemento 1 kg; Volumen 0.001333 m3
